# 2026 HWSB rechter Alanddeich km 11,8-14,0
Angebotsaufforderung (GAEB DA 2000 1.1, DA83)
Projekt: 0229-12-13/4
Währung: EUR
Auftraggeber: Landesbetrieb für Hochwasserschutz und, Osterburg/Altmark, 39606
Erstellt mit: ASBwin 29.0.0.0, Position 29.0.0.2, 12.02.2026

## 1 HWSB Rechter Alanddeich, Deich-km 11,8 - 14,0
Datum: 12.02.2026

### Bereich 1 Begleitende Maßnahmen

#### Titel 1.1 Baustelleneinrichtung

*Hinweis: Anschlussmöglichkeiten Ver- und Entsorgungsleitungen*
Für die Versorgung mit Baustrom, Trink- und Brauchwasser sowie die notwendige Entsorgung liegen keine Medien ortsnah an. Es ist durch den AG nicht vorgesehen, Medien heranzuführen.
Alle für den AN erforderlichen Leistungen sind Aufgabe des AN.

*Hinweis: Verweis auf die Bau- und Leistungsbeschreibung*
Über die Informationen in den Langtexten hinaus, ist die Bau- und Leistungsbeschreibung bindend. Hier sind detailiertere Ausführungen zu Materialien, Technologien, Arbeitsabläufen, Zuwegung, Lagerplätze usw. aufgeführt.
Des Weiteren wird auf Anlage 1, Mengenermittlung verwiesen. Detailierte Mengenansätze der Planung sind dieser zu entnehmen.

**1.1.1 Baustelle einrichten aller Abschnitte Fläche des AG Räumen nicht ges Oberboden n.ges. Zufahrt vorhanden Vers.d.AN Vorh.+Betr.ges.**
Baustelle für die vertragsgemäße Durchführung der Bauleistungen einrichten.
Soweit nicht für bestimmte Leistungen das
Einrichten der Baustelle als besonderer
Ansatz im LV enthalten ist, umfasst die
Pauschale die Vergütung der Baustelleneinrichtung einschl. der Geräte, Gerüste
und dgl. für alle Bauleistungen.
Abschläge auf die Pauschale werden nach
Leistungsstand der Baustelleneinrichtung
vergütet, sämtlicher Abschnitte des LV.
Einrichtungsfläche nach Leistungsbeschreibung wird vom AG kostenlos zur
Verfügung gestellt.
Zusatzflächen werden vom AN beschafft.
Räumen der Einrichtungsfläche von Bewuchs
und dessen schadlose Beseitigung wird
nicht gesondert vergütet.
Abschieben und seitliches Lagern von
Oberboden im Bereich der Einrichtungsfläche wird nicht gesondert vergütet.
Zufahrt zur Baustelle nach Leistungsbeschreibung ist vorhanden.
incl. Ver- und Entsorgungseinrichtungen herstellen und betreiben;
Vorhalten, Unterhalten und Betreiben der Baustelleneinrichtung einschl.
Geräte, Gerüste und dgl. werden gesondert
vergütet.
Menge: 1,000 Psch

**1.1.2 Baust.einrichtung vorh.u.betreiben**
Baustelleneinrichtung  während der Bauphase vorhalten, unterhalten und betreiben. Außer den vollen
Monaten werden Teilzeiten
nach Tagen zu 1/30 des Einheitspreises
vergütet.
Menge: 8,000 Mt

**1.1.3 Baustelle räumen aller Abschnitte Einbauten beseit.**
Baustelle räumen. Soweit nicht für bestimmte Leistungen das Räumen der
Baustelle als besonderer Ansatz enthalten ist, umfasst die Pauschale die
Vergütung der Baustellenräumung für
alle Leistungen.
sämtlicher Abschnitte des LV.
Hilfsfundamente und sonstige eingebaute
Teile der Baustelleneinrichtung abbrechen.
Das Abbruchmaterial in Eigentum des AN
übernehmen und von der Baustelle schadlos entfernen.
Menge: 1,000 Psch

**1.1.4 Verkehrssicherung der Baustelle**
Kennzeichnen der Baustelle und aller
zugehörigen Baustellenteile (insbesondere der Ab- und Auffahrten
zu öffentlichen Straßen, Kreuzung von Radwegen Rohrdurchlässe etc.) für die gesamte Bauzeit nach:
•  Vorschriften der StVO und
•  den Forderungen des Straßenmeisters/  Verkehrsbehörde/ Straßenbauamt

mit den erforderlichen Verkehrs- und
Hinweiszeichen, Schutz- und Sicherheitseinrichtungen; Vorhalten und Beleuchten
der hierfür benötigten Geräte einschl. der
Betriebskosten für die gesamte Bauzeit bis
zur Verkehrsfreigabe. Einzurechnen ist das
Stellen der entsprechenden Anträge zur verkehrsrechtlichen Genehmigung durch den AN.

Die ständige Mitbenutzung der Zuwegungen
durch die Anlieger ist zu berücksichtigen.
Menge: 1,000 psch

**1.1.5 Hinweisschild (Baustellenschild)**
Hinweisschild (Baustellenschild) mit den
Abmessungen: 3,0 m x 2.0 m (Höhe x Breite)
entsprechend den Anweisungen des AG liefern, aufstellen
zwei Jahre unterhalten und anschließend abbauen und entsorgen.
Die Position umfasst im Wesentlichen
folgende Leistungen:

Einschl. windlastsicherer Aufstellvorrichtung,
einschl. aller Beschriftungen mit Namen
und Anschrift nach vorheriger Absprache
mit dem AG zur Gestaltung des Schildes
liefern und aufstellen. Das Aufstellen
ist Sache des AN. Es müssen jedoch
folgende Anforderungen erfüllt sein:
1. Das Bauschild muss von öffentlichen
Verkehrsflächen aus gut sichtbar und von
gefahrlos zugänglicher Stelle auch gut
lesbar sein.
2. Die Angaben auf dem Bauschild müssen
der Auftragsvergabe entsprechend auf dem
neuesten Stand gehalten werden.
3. Das Bauschild und dessen Beschriftung
muss so beschaffen sein, dass es bis 2 jahre nach
Beendigung der Baumaßnahme Bestand
hat. Die Unterhaltung und Reinigung des
Bauschildes während der Dauer der Baumaßnahme sowie der Abbau des Schildes
2 Jahre nach Beendigung der Baumaßnahme ist in
diese Pos. einzurechnen.
Der Ort der Aufstellung ist mit dem AG
abzustimmen.
Menge: 1,000 psch

**1.1.6 Fundament für Erläuterungstafel**
Lieferung und Einbau von unbewehrtem Beton
C25/30 für das Fundament der Erläuterungstafel, incl. Schalung und erforderlicher Erdarbeiten.
Querschnitt: 40 x 40 cm
Tiefe  : 70 cm
Lage des Fundamentes nach Angaben des AG
Menge: 0,112 m3

**1.1.7 Rohrpfosten für Erläuterungstafel liefern, einbauen**
Rohrpfosten liefern und einbauen
Rohrpfosten Kopf wasserdicht verschlossen,
für Erläuterungstafel  nach Angabe des AG
aufstellen .
Pfostenlänge 2500 mm
Rohr aus Stahl, feuerverzinkt, Schichtdicke
min. 60 mym, Aussendurchmesser 60 mm,
Wanddicke 2,9 mm.
Herstellen des Rohrfundamentes wird extra vergütet.
Menge: 1,000 St

**1.1.8 Erläuterungstafel herstellen, liefern und montieren**
Erläuterungstafel herstellen, liefern und montieren

nach Muster des AG inkl. Aufhängevorrichtung an Trägerelement und aller notwendigen Befestigungsmittel  zur dauerhaften Anbringung im Außenbereich.

Die textlichen und bildlichen Vorgaben werden durch AG bereitgestellt.
Das Gestaltungslayout ist vor der Herstellung mit dem AG abzustimmen bzw. durch den AG freigeben zu lassen.

Größe: A5-Querformat
Material: Hochdruckschichtstoffplatte mit Melarminharzdeckschicht (HPL)
Stärke: 4 mm
Menge: 1,000 St

**1.1.9 Reinigen öffentlicher Wege**
Während der kompletten Ausführungszeit
der Baumaßnahme entstehende Straßenverunreinigungen an allen öffentlichen Straßen/
Wegen (inner- und außerorts) sind vom AN
mit geeignetem Gerät, bei Bedarf mehrmals
täglich, jedoch mind. einmal pro Woche, zu
beseitigen (besenrein).
Der anfallende Schmutz geht in Eigentum
des AN über und ist restlos zu entfernen und
zu entsorgen. einschl. Entsorgungsnachweis.

Kehrgut: gemischtkörnige bis bindige Böden,
Sande und Mineralstoffgemische
Menge: 1,000 Psch

**1.1.10 Sicherung mit Flatterband**
Sicherung mit Flatterband
Besonders sensible Bereich seitlich des
Baufeldes und der Zuwegungen sind vor
Beginn der Bauarbeiten nach Anweisung
des AG und/oder der ÖBÜ mit Flatterband zu kennzeichnen, so dass ein Be-
fahren unterbleibt.
Die Absperrungen sind über die gesamte
Bauzeit vorzuhalten, laufend zu kontrollieren,
gegebenenfalls auszubessern und nach
Fertigstellung der Arbeiten restlos abzubauen.
Menge: 2000,000 lfdm

**1.1.11 Baubuero mit Sanitäranlage fuer AG auf- und abbauen, vorhalten**
Baubüro, Container mit Sanitäranlage, für den AG mit
Fenster im Baustellenbereich aufbauen, nach
Abschluss der Baumassnahme abbauen und abtransportieren.
Baubüro für den AG mit allen Einrichtungen vorhalten,
unterhalten und betreiben, wie z.B. mit Strom und
Wasser versorgen und heizen.
Ver- und Entsorgung sicherstellen. 1 mal wöchentlich
reinigen.
1 Schreibtisch, 1 Schreibtischstuhl und 1 Konferenztisch, mind. 10 Stühle,
Magnettafel mind. 4 Stk. je 1 m, Aktenschrank,
mit Heizung und Beleuchtung.
Zufahrtswege und Platzbefestigungen werden
nicht gesondert vergütet.
70 v.H. des Einheitspreises werden nach
Übernahme des Baubüros durch den AG,
der Rest nach Erfüllung der Leistung vergütet.
Vorhalten, Unterhalten und Betreiben des
Baubüros werden nicht gesondert vergütet
und sind über die gesamte Dauer der Bauzeit
in diese einzurechnen,
1 Raum Stellplatz für 3 PKW (AG, BOL, ÖBÜ)
herrichten.
Menge: 1,000 Psch

**1.1.12 Baustellensicherung bei Wintereinbruch**
Maßnahmen zum Herrichten und Sicherung der Baustelle
infolge Wintereinbruchs.
Verkehrssicherung auf der Baustelle und
Baustellenzufahrt, Baustellenbewachung,
Beleuchtung und aller Betriebskosten.
Die durchgängige Befahrung der Anschlussdeiche mit PKW sowie die Erreichbarkeit der landwirtschaftlich genutzten Flächen muss gewährleistet werden.
Winterpausen sind für bis zu 20 Wochen je Winter einzukalkulieren.

1 Winterpause berücksichtigen
Menge: 1,000 Psch

**1.1.13 Bauzaun herstellen**
Bauzaun einschl. erforderlicher Tore und Pfosten standsicher herstellen, vorhalten und unterhalten.
Erdarbeiten werden nicht gesondert vergütet.
Zaunhöhe über Gelände 2,00 m
Zaun aus Stahlgitter-Fertigteilen
Zaun zur Absicherung des Baufeldes in Zufahrtbereichen
Bauanfang, Bauende
Menge: 10,000 m

**1.1.14 Bauzaun abbauen**
Bauzaun einschl. Tore und Pfosten abbauen und schadlos entsorgen. Erdarbeiten werden nicht gesondert vergütet.
Menge: 10,000 m

#### Titel 1.2 Technische Bearbeitung

**1.2.1 Beweissicherung vor Baubeginn**
Beweissicherung des vollständigen Baubereiches,
einschließlich aller Zufahrten ab Kreisstraße,
Baustraßen und Bereitstellungsflächen vor Baubeginn, i.
S. v. DIN 4123 für sämtliche im und am Baufeld liegende
Bauwerke, Straßen, Wege, Bäume, Masten, Einbauten,
Einfriedungen, Acker, Grünlandflächen und Schutzgebiete
durchführen und den vorhandenen Zustand feststellen.
Vorhandene Risse an Bauwerken sind messtechnisch
aufzunehmen.
Beweissicherung vor Baubeginn von einem öffentlich
bestellten Gutachter im Beisein des Eigentümers, des
AG, der zuständigen kommunalen Verwaltung, der
Landesstraßenbaubehörde Sachsen-Anhalt (LSBB) und der
Bauleitung.
Alle im Baubereich bzw. angrenzenden Bereich
festgestellten Mängel bzw. Schäden sind beweisfähig zu
dokumentieren (durch Foto mit Beschriftung, ggf.
zusätzlich Video). Für die festgestellten Schäden ist
ein Aufmaß im Beisein der Eigentümer zu erstellen.
Dokumentation erstellen und dem AG übergeben, (u.a.
Stationsangaben und Lagepläne M 1:1.000 mit Darstellung
der Fotostandorte und Blickrichtung).
Übergabe: 1 x auf CD und 1 x als Papierausdruck.
Der Beginn der Bauarbeiten ist erst nach Übergabe an
und Anerkenntnis der Dokumentation durch den AG
zulässig.

gilt für alle Zuwegungen siehe Übersichtskarte:
Menge: 1,000 Psch

**1.2.2 Einholen von erforderlichen Genehmigungen**
Einholen von erforderlichen Genehmigungen und Auskünften von allen Trägern
öffentlicher Belange

Diese Pauschale umfasst:
•  Erstellung der Antragsunterlagen und  Schriftverkehr
•  Aufwand für Abstimmungen und Ortstermine
•  Auswertungen und Einarbeitung in den  Bauablauf
•  Auslagen und Gebühren
•  Schriftverkehr, Termine, Bauablauf
Menge: 1,000 Psch

**1.2.3 Bauzeitenplan liefern für Baumaßnahme Bauablauf n.Wahl Balkenplan Bauabl. fortschr. 3-fach Fortschr. 3-fach**
Bauzeitenplan mit einer Aufgliederung in
die wesentlichen Leistungen prüffähig liefern
für die Baumaßnahme für einen Bauablauf
nach Wahl des AN unter Berücksichtigung
der Angaben in der Bau- und Leistungsbeschreibung und des Havarieplan, als
Balkenplan.
und entsprechend dem Bauablauf nach
Angaben und Aufforderung des AG fortschreiben
Ablieferung in 2-facher Ausfertigung.
Ablieferung des fortgeschriebenen Planes in
2-facher Ausfertigung.
Ablieferung des Planes und des fortgeschreibenen Planes digital im Format:
MS-Project 2003; 2007 oder 2010 und PDF
Menge: 1,000 St

**1.2.4 Hochwassermaßnahmeplan liefern**
Hochwassermaßnahmeplan nach Vorgaben des AG unter
Berücksichtigung der Angaben in der Bau-
und Leistungsbeschreibung und des
Musterhavarieplans entsprechend Anlage
liefern und entsprechend dem Bauablauf
nach Angaben des AG fortschreiben
Ablieferung in 3-facher Ausfertigung.
Ablieferung des fortgeschriebenen Planes
in 3-facher Ausfertigung.
Ablieferung des Planes und des fortgeschriebenen Planes digital im Format: pdf*
Menge: 1,000 St

**1.2.5 Baustelleneinrichtungsplan liefern**
Baustelleneinrichtungsplan liefern für die
Baumaßnahme.
Der Baustelleneinrichtungsplan muss im
wesentlichen enthalten:
•  Bauzeitliche Zuwegungen
•  Büro- und Lagerflächen (Betriebsmittel)
•  Standorte von Großgeräten, wie Krane

Auflistung der wesentlichen auf der Baustelle
vorhandenen Geräte und Hilfsmittel.
Bei wesentlichen Änderungen ist der
Baustelleneinrichtungsplan fortzuschreiben.
Ablieferung in 2-facher Ausfertigung auf Weißpapier und 1-fach digital im pdf- Format.
Menge: 1,000 Psch

**1.2.6 Messprogramm für Eigenüberwachung aufstellen**
Für die nachfolgenden Positionen "Bestandserfassung Bau" und  "Dokumentation Bau"  ist ein Messprogramm aufzustellen und mit den Kontrollvermesser des AG, dem AG und der BOL abzustimmen.

Die Dokumentation aller Ursprungs- bzw. Zwischenzustände entsprechend den Ausführungen der beiden geannten Positionen sind abzustimmen.

Für das Messprogramm sind die für die „Dokumentation Bau“ erforderlichen Vermessungen bezüglich der Datenaustauschformate, Punkte-Codes, Punkteraster sowie terminliche Abläufe mit dem Vermesser des AG, dem AG und der BOL abzustimmen.
Benennungen von Schichten/Horizonten, enstsprechend Regelquerschnitt oder Posositionsbezeichnung des LV

Für die schnellstmögliche Übermittlung von Fertigstellungsmeldungen des AN an die Kontrollprüfer des AG (Vermessung, Erd- u. Wegebau) sind Abstimmungen zu treffen und im Messprogramm festzuhalten. Dies gilt im Besonderen für Kontrollprüfungen für fertiggestellte Bauteile (beispielsweise die OK Dichtung o. Dränagekörper) die nach der Überbauung schwer erreichbar sind. Ziel ist der direkte Informationsaustausch über das Baustellenpersonal des AN mit den Prüfern des AG.

Das Messprogramm muss durch den AG bestätigt werden.

Für den Fall, dass der Erdbau mit Gps-gesteuerter Maschinentechnik ausgeführt wird, sind dem Vermesser des AG die Maschinenmodelle im Voraus zur Kenntnis zu übergeben.
Menge: 1,000 Psch

**1.2.7 Bestandserfassung und Dokumentation Bau**
Fortlaufende Bestandserfassung während der
Bauausführung als Grundlage für die vom AN zu
erstellenden Dokumentation
insbesondere Bestandserfassung von unterirdischen bzw.
während des Bauprozesses zu überschüttende Einbauten,
eingebauter Lagen und Kubaturen/Geometrien  vor und
nach Oberbodeneinbau (Datenübergabe an Vermesser des
AG, Digitale Geländemodelle nach REB).

Lagesystem: 489; Höhensystem: 160

Die "Dokumentation Bau" dient  zur Dokumentation des inneren Aufbaues sowie zur Prüfung der Aufmaße. Deshalb sind in den Querprofilen während des Bauprozesses überschüttete Einbauten (auch Leitungen o.ä.), eingebaute Lagen und Kubaturen/Geometrien, siehe Leistungsbeschreibung der Pos. "Messprogramm für Eigenüberwachung", vor und nach Oberbodeneinbau zu erfassen.

Nachfolgende Ursprungs- bzw. Zwischenzustände sowie Endzustände sind aufzunehmen:
- Urgelände
- Urgelände nach Oberbodenabtrag
- Medienquerungen, Medien incl. aller Markierungen
- Entlastungsschlitz : Sohle Breite und Höhe; Oberkanten
- alle Ober- und Unterkanten und Sohlen in Bereichen planmäßigen Bodenaustausches
- alle Ober- und Unterkanten und Sohlen in Bereichen zusätzlichen Bodenaustausches
- Stufen der Böschungsverzahnung landseitig
- UK Deichkern (Neubau sowie zurückprofilierter Bestand)
- OK Deichkern (Neubau sowie zurückprofilierter Bestand)
- UK Dichtung, Dichtungszwickel und Sporn
- OK Dichtung, Dichtungszwickel und Sporn
- OK Schutzschicht
- UK Stützkörper Liefermaterial (Dränbereich)
- OK Stützkörper Liefermaterial (Dränbereich)
- OK Stützkörper, Außenkante Böschung ohne Oberboden
- UK Dränagekörper
- OK Dränagekörper
- OK Filterband
- OK Oberboden
- OK Steinschüttungen, Deckwerke u.ä.
- alle OK des ungebundenen Oberbau
- OK Fahrbahnbefestigungen und Bankette

Die Übernahme der Bauteildaten aus Maschinenmodellen ist für die Bestandsunterlagen nicht zulässig!

BESTANDSPLÄNE:

In den Querprofilen ist zusätzlich zu der Außenkubatur des Deiches der komplette innere Aufbau (incl. Mengenblock für alle Teilmengen am Querschnitt, Bauteilweise) aufzuführen.

Für das Bauvorhaben sind Pläne als Nachweis über die projektgemäße Durchführung zu liefern:
1 x Papierform
1 x CD-ROM (Dateien im PDF und DWG/DXF-Format)
Gefordert werden:

a) Vollständige Querprofile an mindestens allen Querprofilstationen der Planung sowie an
  relevanten Querschnittsänderungern. Maßstab der
  Höhe und der Länge 1:100. Abzissenabstand für die
  Punktaufnahme max. 3m, einschließlich Eintragung der
  Länge (in m) der zu mähenden Böschungen in der
  Abwicklung sowie Eintragung der Teilmengen am Querschnitt (analog dem Mengenblock auf den Ausführungszeichnungen).
b) Lage- und Höhenpläne M 1:500 mit eingetragenen
  Rampen, Einzelbäumen, Medienkreuzungen, nahen Gebäuden, Masten u.s.w., Lage der Querprofile

Die Unterlagen nach a) und b) sind spätestens 8 Tage vor der Bauabnahme dem Kontrollvermesser des AG und der örtlichen Bauüberwachung zur Kontrolle vorzulegen.Beim Höhen- und Lagebezug muß der z-Wert punktgenau angeordnet sein (am Höhenpunkt als Attribut angehängt).
Menge: 1,000 Psch

**1.2.8 Deich-Dokumentation Endzustand**
Anfertigen einer Dokumentation entsprechend der
"Richtlinie zur Anfertigung von Deichdokumentationen".
Siehe Anlage Baubeschreibung,
Menge: 1,000 psch

**1.2.9 Führen des Qualitätssicherungsplans nach "QSP Verm"**
Führen des "Qualitätssicherungsplan Vermessung"

Entsprechend der Vorlage des AG ist der "QSP Verm" zu führen. In der Tabelle entsprechend Anlage, sind alle durchgeführten Messgänge des Vermessers vom Auftragnehmer immer zeitnah (am Tag der Messung) zu dokumentieren. Mit Bezug zu Prüfhorizont und Prüfprofil ist per Datum und Unterschrift in der jeweiligen Tabellenzelle die Messung zu protokollieren.

Der "QSP Verm" muss im Baubüro des Auftragnehmers auf der Baustelle im Original vorgehalten werden. Dem AG, dem Vermesser des AG sowie der ÖBÜ ist jederzeit Einblick in den QSP Verm zu gewähren.

Der Plan ist zum Abschluss des Bauvorhaben an den AG zu übergeben.
Menge: 1,000 Psch

**1.2.10 Führen des Qualitätssicherungsplans nach "QSP Bod"**
Führen des "Qualitätssicherungsplan QSP Bod"

Entsprechend der Vorlage des AG ist der "QSP Bod" (Dokumentation Verdichtungsprüfungen Erd- und Wegebau durch die Eigenüberwachung) zu führen. In der Tabelle  sind alle durchgeführten Prüfungen des Eigenüberwachers (Erd- und Wegebau) vom Auftragnehmer immer zeitnah (am Tag der Messung) zu dokumentieren. Mit Bezug zu Prüfhorizont und Prüfprofil ist per Datum und Unterschrift in der jeweiligen Tabellenzelle die Prüfung zu protokollieren.

Der "QSP Bod" muss im Baubüro des Auftragnehmers auf der Baustelle im Original vorgehalten werden. Dem AG, dem Kontrollprüfer des AG sowie der ÖBÜ ist jederzeit Einblick in den QSP Bod zu gewähren.

Der Plan ist zum Abschluss des Bauvorhaben an den AG zu übergeben.
Menge: 1,000 Psch

**1.2.11 Fotodokumentation liefern**
Fotodokumentation aus digitalen Farb-Lichtbildern vom Baugeschehen im gesamten Baufeld (je Bauabschnitt, mind. jedoch alle 500m bzw. immer gesondert für die Altdeichanschlüsse), insbesondere auch für die später nicht mehr zugänglichen Bauteile, mit Datumsanzeige herstellen.

Geliefert werden mindestens 200 Bilder.
Die Fotos sind mit Stationszuordnung, entsprechend Bauteilen / Bauwerken/ Anlagen zu benennen und zuzuordnen, für alle Leistungen des LV

Fotodokumentation als Bericht, 2 Bilder pro DIN A4-Seite, Zusammenstellung mit kurzer textlicher Erläuterung zu Bauteil, Bauphase, Ort/Station,

Lieferung
- digital als pdf-Datei, Bericht mit Bilder, 2 Bilder pro DIN A4-Seite
- digital Originaldateien, in Dateiformat = JPG-files, Medium für die Datenübergabe: CD, DVD oder USB-Stick

Die Fotodokumentation ist 8 Tage vor der Bauabnahme der örtlichen Bauüberwachung zur Kontrolle vorzulegen.
Menge: 1,000 St

**1.2.12 Baubestandsdokumentation / Bauakte**
Baubestansdokumentation in Ordnern 2-fach, gemäß
ZTV-Ing./ZTV W LB 202 erstellen und zwei Wochen vor
Bauabnahme an die ÖBÜ übergeben.
Unterlagen geordnet nach OZ, mit Inhaltsverzeichnis
sowie tabellarischer Zusammenstellung der gesamten
eingebauten Materialien bzw. Materialentsorgungen.

Inhalt Dokumentationsordner:
- komplett Bestandszeichnungen, Deich-Dokumentation Endzustand
- komplett  Bestandszeichnungen der Dokumentation Bau
maßstäblicher Papierausdruck
- alle Baufreigaben
- alle Abnahmen
- Fotodokumentation (siehegesonderte Position als Farbkopie - CD / DVD
- Beweissicherungen, Genehmigungen
- Fachunternehmererklärung, Bauauftrag
- VOB-Abnahme/ Freistellungsbescheinigung Dritter
(genutzte Flächen)/ Bauanzeigen/ sonstiger Schriftverkehr/
Auflagen anderer Rechtsträger
- Beweissicherungen/ Dokumentation
- Nachweis Einholung Schachtscheine
- Bauberatungsprotokolle
- Bautagebuch
- Havariemaßnahmeplan
- Zertifikate/ Materialprüfungen/techn. Merkblätter/
Materialfreigaben durch den AG/
Statiken/Werksplanungen/Zwischenabnahmen
- Qualitätsnachweise und Eignungsprüfung für alle
verwendeten Materialien, Zusammenstellung
Eigenüberwachung mit Abschlußbericht (Erdbau,
Landschaftsbau, Straßenbau, Ing.bau, Leitungsbau)
Prüfprotokolle,
Verdichtungsnachweise,
- Verwertungs- und Entsorgungsnachweise
- Materiallieferscheine (sortiert nach Material), incl. tabellarischer Mengenzusammenstellung

Nach erfolgter Abnahme sind die vollständigen, von der
ÖBÜ bzw. BOL (AG) geprüften Unterlagen, wie vor, mit
eingearbeiteten Anpassungen sowie Inhaltsverzeichnis
und Registereinteilung zu übergeben.
Menge: 1,000 Psch

**1.2.13 Hinweisschilder Radwegsperrung herstellen**
Hinweisschild Radwegsperrung herstellen
Schild nach Vorgaben des AG anfertigen und beschriften, zur Baustelle anfahren und standsicher aufstellen.
Notwendige Erdarbeiten ausführen

Rohrpfosten 60x2 mm, Länge 3,50 m feuerverzinkt mit Kunststoffabdeckkappe wird nicht gesondert vergütet.
Pfosten in Erdloch bis ca. 40/0,40/0,80 m senkrecht einsetzten und mit Magerbeton mind. C 20/25 verfüllen.
Schild, UV- und wetterbeständig.
Inhaltsvorgabe (farbig) durch AG. Größe 60x90 cm.
Schild am Rohrpfosten mit geeignetem Verbindungsmitteln befestigen.
Bauschild während der Bauzeit unterhalten und säubern.
Abgerechnet wird nach Stückzahl.
Menge: 3,000 Stck

**1.2.14 Hinweisschilder Radwegsperrung entfernen**
Hinweisschild Radwegsperrung einschl. Rohrpfosten mit Fundament rückbauen.
Benutzte Fläche wieder in den Ausgangszustand versetzten.
Abbruchmaterial Baustelleninformationsschild und Pfosten mit Fundament sortenrein trennen und ordnungsgemäß entsorgen bzw. einer Weiterverwendung zuführen.
Die Entsorgungsnachweise sind dem AG vorzulegen.
Abgerechnet wird nach Stückzahl.
Menge: 3,000 Stck

#### Titel 1.3 Vermessungsleistungen

*Hinweis: Hinweis: Ausführung Urvermessung Termin*
Die Urvermessung ist innerhalb des kompletten Baufeldes zwischen den Baufeldgrenzen sowie mindestens 5 m seitlich (außerhalb) der Baufeldgrenzen aufzunehmen. Auf allen Lagerflächen ist die Urgeländeaufnahme ebenfalls auszuführen.

Die Unterlagen der Urvermessung sind 10 Tage nach der Auftragsvergabe vorzulegen.
Der Vermesser des AN wird durch den AG bzw. durch die örtliche Bauüberwachung vor Ort eingewiesen.

**1.3.1 Urvermessung erstellen**
Urvermessung für Baufeld (+5m beidseitig), Anschlussdeiche und Lagerflächen erstellen

Alle 25 m sowie an allen topografisch bzw. bauwerks-relevanten Stellen sind Querprofile aufzunehmen:

pro Querprofil sind nachfolgend aufgeführte Punkte aufzunehmen:
•  alle Böschungskanten,
•  Kolkkanten,
•  Wasserstände,
•  Wegekanten,
•  Nutzungstrennungen,
•  Bewuchs (Bäume mit d > 10cm als Einzelbäume aufmessen),
•  Bauteile,
•  Bauwerke  u.ä.

Die zeichnerische Darstellung erfolgt nur in einem Lage- und Höhenplan. Alle Linien, Bögen Polylinien sind mit den aufgemessenen Höhen darzustellen, so dass die Daten in einem DGM weiter verwendet werden können.
Abzissenabstand für die Punktaufnahme max. 3m,

Für das Bauvorhaben sind Pläne zur Urvermessung zu liefern:

3 x digital, CD-ROM (Dateien im PDF, DWG oder DXF-Format, Digitale Geländemodelle nach REB)
Gefordert werden:

a) Lage- und Höhenpläne M 1:500 mit eingetragenen
  Rampen, Einzelbäumen, nahen Gebäuden, Masten u.s.w,
  Lage der Querprofile
b) Höhenbezug für DHHN 92 (NHN) Lagebezug: Lagestatus: 489; Höhensystem: 160. Beim Höhen- und Lagebezug muss der z-Wert (an Punkten,Symbolen, Linien, Polygonen)punktgenau angeordnet sein(am Höhenpunkt als Attributangehôngt). Die Ausführung der Vermessungsleistungenist durch einen qualifizierten Vermessersicherzustellen.Vermessungsbïro:
'....................'
Menge: 1,000 psch

**1.3.2 Erstellung Festpunktfeld**
Erstellung eines Festpunktfeldes entlang des
gesamten Sanierungsabschnittes zur fortlaufeden Dokumentation und Prüfung.
Festpunkte beidseitig des Deiches im maximalen Abstand von 500 m untereinander
herstellen.

incl. aller Leistungen zur Beschaffung und
Heranmessung amtlicher Lage- und Höhendaten, deren Übertragung in das Baufeld zu
den örtlichen Festpunkten  sowie deren Markierung und Sicherung über den gesamten
Bau-Zeitraum.
Die Höhen der Festpunkte sind nach langanhaltenen Frostperioden und Arbeitsunterbrechungen zu überprüfen und gegebenenfalls
neu heranzumessen.

HINWEIS: Es sind zwingend die Genaugigkeitsvorgaben zu beachten. Höhenangaben
die nur mittels GPS ermittelt wurden sind
nicht zulässig.

Für die Ausführung der Absteck- und Vermessungsleistungen ist ein versiertes Vermessungsbüro zu binden.
Menge: 1,000 Psch

**1.3.3 Absteckung und Bestandserfassung Bau**
Übertragen der Projektgeometrie in die
Örtlichkeit, Messungen zur Überprüfung
und Sicherung von Fest- und Achspunkten,
baubegleitende Absteckung der geometriebestimmenden Bauwerkspunkte nach Lage
und Höhe, Eigenüberwachungsmessungen.
incl. aller Leistungen zur Markierung und
Sicherung der  örtlichen Festpunkten  über
den gesamten Bau-Zeitraum.

Mindestens an jeder Querprofilstation
(alle 50m) ist eine Stations-Beschilde-
rung am Baufeldrand aufzustellen und
über die Dauer der gesamten Maßnahme
zu sichern.

Im 500 m Abstand (Deichlängsachse) sind
land- und wasserseitig bauzeitliche Höhenfestpunkte zu errichten.

Fortlaufende Bestandserfassung während
der Bauausführung als Grundlage für die
vom AN zu erstellenden Dokumentation
insbesondere Bestandserfassung von unterirdischen bzw. während des Bauprozesses zu überschüttende Einbauten, eingebauter Lagen
und Kubaturen/Geometrien  vor und nach
Oberbodeneinbau (Datenübergabe an Vermesser des AG, Digitale Geländemodelle
 nach REB).

Planung im Höhensystem DHHN 92

Die zur Erstellung des Bestandsplanes
relevanten Daten sind im Höhensystem
DHHN 92, Lagesystem: 489; Höhensystem: 160
zu übergeben.

Die Ausführung der Absteck- und Vermessungsleistungen ist durch einen
qualifizierten Vermesser sicherzustellen.

Vermessungsbüro: '...........................'
Menge: 1,000 Psch

**1.3.4 Messprogramm für Eigenüberwachung aufstellen**
Für die nachfolgende Position "Dokumentation Bau"  ist ein Messprogramm aufzustellen und mit den Kontrollvermesser des
AG, dem AG und der BOL abzustimmen.
Nachfolgende Ursprungs- bzw. Zwischenzustände aufzunehmen:
•  Urgelände
•  Urgelände nach Oberbodenabtrag
•  Entlastungsschlitz: Sohle Breite und Höhe;  Oberkanten
•  alle Ober- und Unterkanten und Sohlen in  Bereichen planmäßigen Bodenaustausches
•  alle Ober- und Unterkanten und Sohlen in  Bereichen zusätzlichen Bodenaustausches
•  Stufen der Böschungsverzahnung landseitig
•  UK Dichtung, Sporn
•  OK Dichtung, Sporn
•  OK Schutzschicht

Für das Messprogramm sind die für die
„Dokumentation Bau“ erforderlichen Vermessungen bezüglich der Datenaustauschformate, Benennungen von Schichten/
Horizonten, Punkte-Codes, Punkteraster
sowie terminliche Abläufe mit dem Vermesser des AG, dem AG und der BOL
abzustimmen.

Für den Fall, dass der Erdbau mit GPS-
gesteuerter Maschinentechnik ausgeführt wird,
sind dem Vermesser des AG die Maschinenmodelle im Voraus zur Kenntnis zu übergeben.
Menge: 1,000 Psch

**1.3.5 Maschinenmodell Deich liefern, fortschreiben**
Maschinenmodell Hochwasserschutzdeich durch Fortschreibung und weitere Detailierung der Ausführungsplanung aufstellen und liefern.
Diese Pauschale beinhaltet die technische Bearbeitung der Ein- und Ausbauprofile, der Lagepläne sowie von Detailausbildungen unter Beachtung der Bautechnologie des AN für die einzelnen Bauphasen und den Endzustand.
Einarbeitung aller für den Einbau vorgesehenen und freigegebenen Materialien.
Vorlage und Abstimmung des Maschinenmodells mit der Fremdüberwachung Vermessung.
Lieferung der Unterlagen 1-fach digital auf Datenträger im dxf.-Format und pdf.-Format
Ebenenbelegung nach Vorgaben des AG
Menge: 1,000 Psch

**1.3.6 Sichern Fest-/ und Hauptachspunkte**
Sichern und Erhalten übergebener Fest-/Hauptachspunkte
Sichern = Setzen von Sicherungspunkten und Einmessung diverser Punkte
Erhalten = Schutzvorrichtungen, Einweisung Personal
Bei verlust sind zu Lasten des AN neue Punkte zu erstellen und dem AG zur Prüfung zu übergeben.
Menge: 1,000 Psch

**1.3.7 Erstellen von Detailabsteckungen**
Erstellen von Detailabsteckungsunterlagen für die Bauausführungsvermessung auf der Grundlage der Bauzeichnungen und der genauigkeitsanforderungen gem. ZTV Vermessung
Menge: 1,000 Psch

**1.3.8 Baubegleitende Absteckung**
Baubegleitende Absteckung von Klein- und Zwischenpunkten nach Lage und Höhe gemäß Bauphasen und Baufortschritt entsprechend Detailabsteckungsunterlagen und Querprofilen,
inkl. Verdichtung des Baulage- und Höhennetzes zusätzlich zu den vom AG übergebenen Punkten, d.h. Vermarkung, Einmessung und Sicherung von zusätzlichen Festpunkten gem. ZTV Vermessung
Menge: 1,000 Psch

**1.3.9 Dokumentation Bau**
Die Dokumentation dient  zur Prüfung der
Aufmaße. Deshalb sind in den Querprofilen
während des Bauprozesses überschüttete
Einbauten (auch Leitungen o.ä.), eingebaute
Lagen und Kubaturen/Geometrien
vor und nach Oberbodeneinbau zu erfassen.

In den Querprofilen ist der Mengenblock
(anolog den Ausführungszeichnungen)
aufzuführen.

Für das Bauvorhaben sind Pläne als Nachweis
über die projektgemäße Durchführung zu liefern:
2 x Papierform
1 x CD-ROM (Dateien im PDF und DXF-Format)
Gefordert werden:
a) Ein Längsschnitt mit Achse und Fahrbahnkanten
  Punktabstand 100 m,  Maßstab der Höhe 1:100,
  der Länge 1:1000
  Aufzuhalten ist die Achse der Fahrbahn
b) Vollständige Querprofile alle 50 m und an
  relevanten Querschnittsänderungern. Maßstab
  der Höhe und der Länge 1:100. Die genaue
  Lage, an welchen Stationen die Querprofile
  aufzunehmen sind, teilt die örtliche Bauüberwachung mit. Abzissenabstand für die
  Punktaufnahme max. 3m, einschließlich
  Eintragung der Länge (in m) der zu mähenden
  Böschungen in der Abwicklung.
c) Lage- und Höhenpläne M 1:1000 mit eingetragenen Rampen, Einzelbäumen, nahen
  Gebäuden, Masten u.s.w,
  Lage der Querprofile und Lage der
  Verdichtundgsnachweise (Proctorprüf.),
d) Höhenbezug für a) bis c)  : DHHN'92 (NHN)
  Lagebezug für a) bis c)  : Lagestatus 160

Die Unterlagen nach a) bis c) sind bereits
8 Tage vor der Bauabnahme der örtlichen
Bauüberwachung zur Kontrolle vorzulegen.
Beim Höhen- und Lagebezug muß der
z-Wert punktgenau angeordnet sein (am
Höhenpunkt als Attribut angehängt).
Menge: 1,000 psch

**1.3.10 Deich-Dokumentation Endzustand; Lagestatus 150**
Anfertigen einer Dokumentation entsprechend der "Richtlinie zur Anfertigung
von Deichdokumentationen".

Siehe Anlage Baubeschreibung
Menge: 1,000 psch

**1.3.11 Deich-Dokumentation Endzustand; LS 489**
Anfertigen einer Dokumentation entsprechend der "Richtlinie zur Anfertigung
von Deichdokumentationen".
Siehe AnlageBaubeschreibung, jedoch anderen Lagestatus
berücksichtigen

Lagebezugssystem nachfolgende Ausführungen ersetzen in der Anlage  auf
der Seite 1 den 4 Absatz:

Höhenbezugssystem:
Höhenbezugssystem: HS160=DHHN92

Lagebezugssystem:
Hauptbezugssystem: LS489=ETRS89 Zone 32
Nebenbezugssystem: LS110=RD83
Für Transformationen von LS150 nach LS489
ist die Software LSA-Trans zu verwenden.
 Für Transformationen von LS110 nach LS489
ist die Verwendung des bundeseinheitlichen Transformationsansatzes BeTA2007 verbindlich.
Die Anbindung an das geodätische Landesnetz
hat nur mittels sicherer Höhenfestpunkte bzw.
gesicherter SAPOS-Daten zu erfolgen
Menge: 1,000 psch

### Bereich 2 Deichbauarbeiten

#### Titel 2.1 Sicherungsarbeiten Medien

**2.1.1 vorh. 20 kV Erdkabel und Mastfundament sichern**
Vorhandenes Leitungsmastfundament der ehemaligen 15 kV-Freileitung und das anschließenden Erdkabel für die Dauer der Bauarbeiten sichern. einschl. Abstimmung mit dem Versorgungsunternehmen vor Ort, dem Liefern, Vorhalten und Rückbau notwendiger Sicherungselemente
Menge: 1,000 Psch

**2.1.2 Rohstoffpipeline sichern**
Vorhandene Rohstoffpipeline RRB der Dow Olefinverbund GmbH im Bereich des Deiches und des Technologiestreifens suchen und für die Dauer der Bauarbeiten sichern. einschl. notwendiger Erdarbeiten (ca. 50 m³ ausbauen, wieder einbauen, verdichten)
Zu sichernde Länge: ca. 20 m
einschl. Abstimmung mit der  Dow Olefinverbund GmbH vor Ort (ca. 8 h), dem Liefern, Vorhalten und Rückbau notwendiger Sicherungselemente (Lastverteilung über Rohrbereich, ca. 60 m²)
3 Wochen vor Baubeginn Erlaubnis beim Leitungsträger beantragen.
3 m beidseitig der Rohrachse Schutzstreifen der Leitung
Menge: 1,000 Psch

#### Titel 2.2 Baustelleneinrichtungsfläche

**2.2.1 BE_Fläche vorbereiten**
Auf Baustelleneinrichtungsfläche:
•  Fläche mähen, das Mähgut ist von der Baustelle zu entsorgen.
•  Vegetationsdecke nach Lageplan aufreißen (fräsen) und so zerkleinern, dass ein Wiedereinbau des Oberbodens mit einer Toleranz von +/-2 cm im Planum möglich ist; Vegetationsdecke auf ebenen Flächen mit Grasnarbe;  Aufreißtiefe: bis 20 cm
•  Auf Flächen Oberboden abtragen und am Rand  der BE-Fläche in einer Bodenrippe zwischenlagern.

Abtragsdicke 0,20 m
Abrechnung zum Nachweis
Menge: 2000,000 m2

**2.2.2 nichtbindigen Boden liefern, einbauen**
nichtbindigen Boden auf BE-Fläche liefern, einbauen und verdichten.
gut verdichtbarer Boden SE-SU, nach Wahl des AN
optimaler Wassergehalt, frei von Verunreinigungen, Z0
Verdichtung 97% Dpr
Einbaudicke 0,50 m

Abgerechnet wird zum Nachweis.
Menge: 1000,000 m3

**2.2.3 Planum BE-Fläche herstellen**
Planum im Bereich der BE-Fläche herstellen. Max. Abweichung von der Sollhöhe +3/-3 cm.
Verdichtung bindiger Boden 95% DPr
Verdichtung nichtbindiger Boden 97 % DPr
mit mindestens 8 Walzenübergänge verdichten
Menge: 2000,000 m2

**2.2.4 Mineralstoffgemisch 0/45 mm liefern**
Mineralstoffgemisch zur temporären Befestigung der Baustelleneinrichtungsfläche frei Einbaustelle liefern.
Material: 0/45 mm, nach Wahl AN, Mindestanforderungen RC1 nach EBV
Material '.......................'
Menge: 600,000 m3

**2.2.5 Mineralstoffgemisch 0/45 mm BE-Fläche einbauen**
Tragschicht ZTV-LW, in Straßen, 0/45mm als Befestigung auf vorbereitendem Planum der BE-Fläche lagenweise (2 Lagen) einbringen.
Das Mineralstoffgemisch ist mittels geeignetem Verdichtungs- gerät bis zur Standfestigkeit >/= Ev2 $ 100 MN/m2 zu verdichten und auf ± 1 cm höhengerecht auszurichten.
Bei Bedarf ist nachzuprofilieren und verdichten.
Die Materiallieferung wird gesondert vergütet
Schichtdicke : 30 cm
Einzurechnen sind Eigenüberwachungen EV2
Abrechnung nach m² befestigter Fläche
Menge: 2000,000 m2

**2.2.6 Rückbau / Rekultivierung BE-Fläche**
Herstellung des Ausgangszustandes vor Baubeginn ohne Ansaat.
Rückbau und Entfernung aller zur Herstellung der BE-Fläche eingebauter Liefermaterialien von der Baustelle und fachgerechte Entsorgung durch den AN. Weiterhin Bodenverdichtung auf Zwischenlagerfläche beheben, bis in eine Tiefe von 0,5 - 0,7 m mit Rodezahn od. glw. auflockern, Boden zerkleinern und Geländefläche plan herstellen (Egge o.glw.) seitlich auf Rippe lagernden Oberboden fördern und profilgemäß (Profiltoleranz +3 cm) auf Ebenen der ehem. BE-Fläche trittfest andecken, mit einem Feinplanum (+/-2cm)  (nicht vermeidbare, neu entstehende Bodenverdichtungen laufend beheben),
Dicke der Oberbodenandeckung 20 cm.
Menge: 1,000 Psch

#### Titel 2.3 Abbrucharbeiten

**2.3.1 Fahrbahnbelag (Betonfahrbahnplatten) aufnehmen, brechen**
Fahrbahnbelag der landseitig am Deich verlaufenden Straße (Deichverteidigungsweg, Überfahrten, Auf- und Abfahrten, Ausweichen, Randbereiche) in den Verlegungsbereichen komplett aufnehmen, Platten in Kornfraktion 0/45 mm (metallfrei) aufbereiten (brechen) und auf Lagerplatz des AN in Halde einbauen, einschl. aller umweltrechtlich notwendiger Abstimmungen, Genehmigungen, Vorgaben EBV etc.
Fahrbahnbelag: Betonfahrbahnvoll-/wabenplatten bewehrt, 1,0...3,0x1,0x0,2m, als Spurbahn und Vollflächen verlegt
Transport bis 2000 m
Abrechnung zum Nachweis.
Menge: 5500,000 m2

**2.3.2 Fahrbahntragschicht ausbauen,**
vorh. Fahrbahnunterbau fräsen, ausbauen, auf Lagerfläche des AG transportieren und in Halde einbauen
Transport bis 2 km
Unterbau: Ziegelbruch, Misch-RC, Schotter
Frästiefe und Abtragsdicke 0,30 m
Abrechnung nach Abtragssollprofil.
Menge: 2568,000 m3

**2.3.3 Asphalttragdeckschicht abbrechen und entsorgen**
Asphalttragdeckschicht am Straßenanschluss Kreisstraße lösen, aufnehmen und restlos von der Baustelle entfernen und einer Verwertung zuführen.
Asphaltdicke i.M. 0,15 m
Abrechnung zum Nachweis.
Menge: 250,000 m2

**2.3.4 Grenzsteine abbauen**
Grenzsteine, Granit aus Deichkrone ausbauen, zwischenlagern und zum Schluss der Baumaßnahme gemäß den Angaben des Kontrollvermessers des AG, wieder einbauen.
einschl. notwendiger Erdarbeiten.
Menge: 5,000 Stck

**2.3.5 Deichsperre abbauen**
vorhandene Deichsperre (Stahlprofil) mit 3 Einzelfundamenten 0,30x0,30x0,70 m Beton C16/20
Breite ca. 3,50 m, Höhe ca. 1,0 m
komplett aus Deichkrone lösen und fachgerecht entsorgen.
Menge: 1,000 Stck

**2.3.6 Greifvogelstange abbauen Höhe 4 m**
Greifvogelstange aus buntgeschältem Nadelholz, Zopf
DU = 6 - 8 cm, abbauen.
Höhe über Gelände 4 m.
Fundament Beton C16/20 mit H-Anker für Holzpfosten
Abbruchmaterial geht in Eigentum AN über und ist restlos zu entsorgen.
Menge: 4,000 St

#### Titel 2.4 Entsorgung Abfall

*Hinweis: Analysen nach vorheriger Abstimmung mit dem AG*
Alle Analysen sind nach vorheriger Abstimmung mit dem AG auszuführen.
der Termin der Probennahme ist mit Vorlauf von mindestens drei Werktagen anzukündigen.
Die Ergebnisse sind dem AG bzw. der Bauüberwachung geordnet in Berichtsform zu übergeben.

**2.4.1 chem. Analyse LAGA M 20, Mindestpr.**
chemische Analysen durchführen, einschl. Probennahme vor Ort

Mindestprogramm nach LAGA M20

Es ist ein in Sachsen-Anhalt akkreditiertes Labor mit
den Untersuchungen zu beauftragen.
Menge: 2,000 St

**2.4.2 Beprobung nach EBV**
Prüfung der ausgebauten Schottertragschicht und des Betonrecycling aus den vorhandenen Fahrbahnplatten nach Ersatzbaustoffverordnung nach Tabelle 1 Materialwerte für geregelte Ersatzbaustoffe ohne Gleisschotter, Bodenmaterial und Baggergut RC-1, RC -2, RC-3 zuzüglich Anlage 4 Tab 2.2 durchführen.
Menge: 2,000 Stck

*Hinweis: Hinweis: Entsorgung*
nachfolgende Entsorgungspositionen gelten  nur für den überschüssigen Mineralstoffabbruch aus den  Wegerückbau.

**2.4.3 N.gefährl. Abfall aus Abbruch (Abfallschlüsselnr. 17 0107) Z1.1-1.2**
Nicht gefährlichen Abfall aus Abbruch laden, fördern
und entsorgen.

Zuordnungswert:  = Z1.1-1.2
Abfallschlüsselnummer 17 01 07.
Abfall = Gemische aus Beton, Ziegeln, Fliesen und Keramik mit Ausnahme derjenigen, die unter 17 01 06 fallen.

Entsorgung nach Wahl des AN.
Gebühren der Abfallentsorgung sind einzurechnen.
Abgerechnet wird nach Aufmaß auf dem Fahrzeug (Wiegescheine).
Menge: 500,000 to

#### Titel 2.5 Rodungsarbeiten

*Hinweis: Achtung: Hinweise zum Stubbendurchmesser (SD)*
Alle nachfolgend aufgeführten Angaben zum Stubbendurchmesser (SD) beziehen sich auf die tatsächliche Breite an der Schnittstelle.

Der Bieter hat sich vor Ort von den Gegebenheiten in Kenntnis zu setzen. Nachträgliche Forderungen aus mangelnder Kenntnis werden nicht anerkannt.

**2.5.1 Sträucher, Büsche roden**
Roden von Sträuchern, Büschen, Wurzelstockaustrieben und kleinen Bäumen (komplett) bis 15 cm Stammdurchmesser, einschl. Wurzelwerk.
Das anfallende Material abfahren und einer Verwertung nach Wahl des AN zuführen..
Menge: 100,000 m2

**2.5.2 Stubben roden bis d = 30 - 100 cm**
Stubben roden.
Gemessen wird der Durchmesser der Schnittstelle des Wurzelstocks vor dem  Roden.
Durchmesser 30 - 100 cm

Wurzelstock roden.
Wurzelstock entlang des Deiches,
Wurzelstubben 30 cm bis 120 cm Durchmesser,
Rodungstiefe bis 1,50 m
Wurzeln und Wurzelstubben restlos von der Baustelle entfernen und einer Verwertung nach Wahl des AN zuführen.

Wurzeln sind vollständig aus dem Erdreich zu entnehmen.
Insbesondere sind Wurzeln  >/= 5 cm  vollständig zu entfernen (u.U. durch Aufgrabung bis 1,50 m Tiefe zu verfolgen und zu entfernen, im Deichbereich).
Menge: 14,000 St

#### Titel 2.6 Landschaftsbauarbeiten

**2.6.1 Flächen mähen**
Flächen vor Beginn der Bauarbeiten von
Unrat säubern und mähen.
Unrat und Mähgut restlos aufnehmen und einer Verwertung nach Wahl des AN zuführen..
Fläche horizontal bis 1:2 geneigt.
Deichflächen, beidseitiger Deichschutzstreifen bis 5 m vom Deichfuß
Menge: 85000,000 m2

**2.6.2 Oberfläche auflockern, fräsen**
Vegetationsdecke nach Lageplan kreuzweise Auflockern durch Fräsen
Vegetationsdecke auf Deichflächen, Deichschutzstreifen, ebenen und bis 1:2 geneigten Flächen mit Grasnarbe;
Aufreißtiefe: bis 20 cm
Menge: 85000,000 m2

**2.6.3 Feinplanie für Raseneinsaat**
Herstellen einer fachgerechten Feinplanie auf den Ansaatflächen, inkl.
Fräsarbeit, als Vorarbeit zur Raseneinsaat; Steine, Unkraut, Fremdkörper
und dergl. ablesen; Abweichung +/-2 cm.
Ansaatflächen: - Deichböschung 1:3 geneigt
        - Bankett DV-Weg,
  Deichkrone, Vorländer
Menge: 167000,000 m2

**2.6.4 Raseneinsaat für Deichkörper**
Raseneinsaat, vollflächig mit einer Rasenmischung lt. Anlage
komplett herstellen, einschl. der Saatgutlieferung,
Saatgutmenge 11 g/m²
- einarbeiten (z.B. durch Einigeln, jedoch max. 1cm tief)
- andrücken bzw.  abwalzen (Gitterwalzen).
wird nicht gesondert berechnet und ist mit einzukalkulieren. Abrechnung nach Auftragssollprofil.
Menge: 133775,000 m2

**2.6.5 Raseneinsaat Vorland**
Raseneinsaat, vollflächig, auf Flächen,
die während der Bauzeit entlang des
Hauptdeiches in Anspruch genommen
wurden komplett herstellen;
einschl. Saatgutlieferung, des Einigelns
und des Abwalzens.
Mischung: siehe Anlage zur Baubeschreibung
Saatgutmenge 11 g/m²
Das Ausbessern von Fehlstellen wird
nicht gesondert berechnet und ist mit
einzukalkulieren.
Abrechnung zum Nachweis.
Menge: 33225,000 m2

**2.6.6 Mahd und Rasenpflege aller Ansaatflächen bis zur VOB-Abnahme**
Pflege aller Ansaatflächen während der Bauzeit bzw. bis zur VOB-Abnahme
In Abhängigkeit von der Bauablaufplanung des AN, sind
- 3 Mahdgänge (Mähen, nicht schlegeln oder Mulchen) und
- 3 Wässerungsgänge nach Bedarf zu berücksichtigen. Die einzelne Bewässerungsgabe muss so hoch bemessen sein, dass die Vegetationstragschicht mindestens 10 cm tief durchfeuchtet wird (mind. 2 l/m²)

Alles Schnittgut ist restlos zu entfernen und durch den AN einer Wiederverwertung zuzuführen.

Mähgut komplett vom Deich aufnehmen.  Das Mähgut einschl. ev. vorgefundenem Unrat restlos von der Baustelle entfernen.
Mahd auf ebenen und geneigten Flächen (1:3).
Schnitt bei 10...15 cm Wuchshöhe, vor dem Aussamen
Menge: 1,000 Psch

**2.6.7 Fahrwegbereiche profilieren**
zuvor mit dem AG abgestimmte Flächen die als Fahrwege während der Bauzeit für die Sanierungsarbeiten erforderlich waren, außer Zuwegung, bis 30 cm tief auflockern, fein planieren und mit einer Saatgut- mischung für Deichvorland ansähen, einschl. Saatgutlieferung, des Einigelns und des Anwalzens.

Abrechnung zum Nachweis.
Menge: 1000,000 m2

**2.6.8 Amphibienschutzzaun liefern, errichten und nach Bauende abbauen**
Mobiler Amphibienschutzzaun, robuste Ausführung, freitragend, Einbindung im Boden, herstellen, liefern, an den vom AG ausgewiesenen Standorten AG errichten, für den Bauzeitraum vorhalten und während des gesamten Bauzeitraumes  instand halten und nach Bauende abbauen.

Amphibienschutzzaun bestehend aus:
Gewebeplane aus grüner Polyäthylen-Gewebeplane oder Polyesterträgergewebe mit zusätzlicher Beschichtung, blickdicht, geschlossen, UV-stabil, freibewitterungsfähig, reißfest

Aufstellhöhe mind. 600 mm

- Gewebeplane am Boden umschlagen, dichte Verbindung zum Boden herstellen, Plane eingraben, Behinderung durch Wurzeln und Baustubben
- Haltepfosten, feuerverzinkt, mit Klemmkeil, empfohlener Abstand von 2,00 m
- alternativ Gewebeplane auf einer Seite gesäumt mit Ösen zum Durchschlaufen der Spannschnur mittels beigefügter Durchschlaufnadel, Spannschnur und Spannen der Plane, Gummiringe, S-Haken Edelstahl
- Oberkante 45° abgewinkelt als Überkletterschutz
- Heringe 300 mm lang und Seile für seitliche Abspannung.
- Eimer werden nicht benötigt

Der letztendliche Umfang sowie Position und Ort wird durch die ökologische Baubetreuung festgelegt. Die Materialbestellung kann erst danach erfolgen.

Der Amphibienschutzzaun ist zu Beginn aller Deichbauarbeiten im Baufeld (mehrere Teilabschnitte von 200 m bis 600 m, Land- und Wasserseite) zu errichten. Hierzu ist die Trasse des Amphibienschutzzaunes auf einer Breite von ca. 2,0 m vorher manuell zu mähen, das Mähgut zu beräumen und die Trasse durch die ökologische Baubegleitung freizugeben.
Menge: 2750,000 m

**2.6.9 Amphibienschutzzaun freimähen**
Amphibienschutzzaun beidseitig, bis 1,0 m vom Zaun entfernt, mittels Motorsense freimähen, Mahdgut verbleibt vor Ort.
Mahd auf Anordnung der ökolog. Baubegleitung
3 Mahdgänge auf gesamter Länge
Abrechnung zum Nachweis.
Menge: 2750,000 m

#### Titel 2.7 Probefelder

*Hinweis: Termine, Prüfberichte zu Probefeldern der Eigenüberwachung*
Die Ausführung der Probefelder ist durch den Auftragnehmer zu organisieren. Mit Vorlauf von mindestens 4 Werktagen sind mit dem AG, der ÖBÜ sowie dem Kontrollprüfer des AG (FÜ) Terminabstimmungen zu führen und einzuladen.

Durch den baubegleitenden Eigenüberwacher des AN ist zu jedem Probefeld ein gesonderter Prüfbericht zu erstellen. Die Kosten dafür sind in den nachfolgenden Positionen zu berücksichtigen. Jeder Prüfbericht muss die nachfolgend aufgeführten Punkte berücksichtigen.

- Wetter
- eingesetzte Technik/Geräte
- Materialbeschreibung
- Technologiebeschreibung
- Beschreibung Prüfungen/Messungen
- Ergebniszusammenstellung
- Schlussfolgerungen für Technologie
- Fotodokumentation

*Hinweis: Hinweis: Anzahl Probefelder für Liefermaterialien*
Wenn durch den Auftragnehmer die Liefermaterialien gewechselt werden, sind zu Lasten des AN neue Probefelder incl. aller Prüfungen und Berichte zu erstellen.

**2.7.1 Probefeld Urgelände nach Abtrag Oberboden**
Probefeld Verdichtungskontrolle

Es ist für das Urgelände, vor Auftrag von Deichbaustoffen ein Probefeld auf einer ebenen  Fläche herzustellen .

Probefeldgröße: 5,0 m x 20,0 m =100 m²

Bereitstellung von 1  Walze nach Wahl des AN (Glattmantel bzw. Schaffußmantel) die  Wahl der Walze richtet sich nach  Baugrundverhältnissen und den zu verbauendenen Böden. Es ist die Walze zu wählen, welche planmäßig für die jeweiligen Erdarbeiten verwendet werden soll.
Bereitstellung eines Minibaggers
Bereitstellung von Personal zum Bedienen der Geräte
Bereitstellung eines Widerlager (G> 7t) für die EÜ und KP
durchgängige Begleitung der Probefeldherstellung durch einen fachkundigen Baugrundgutachter (i.d.R. Eigenüberwacher) zur Begutachtung der Verdichtung
Verdichtungskontrolle mittels genormter Verfahren auf Oberkante Planum, Herstellen und Schließen der Probenlöcher mittels Minibagger nach jedem Walzübergang.

Einzurechnen sind bis zu 12 Walzübergänge pro Einbaulage
Zu Walzen ist eine Fläche von insgesamt 100m²
Bei nichtbindigen bis gemischtkörnigen Böden sind je Walzenübergang 2 dyn. Verrdichtungskontrollen zu machen
Alle 3 Walzenübergänge ist 1x der Verdichtungsgrad (incl. dazugehörigem Proctorversuch)  bis in 0,5m Tiefe (bzw. in mit Kontrollprüfer und ÖBÜ abgestimmte Tiefe) und der Ev2-Wert zu ermitteln.

Die Dokumentation der Prüfergebnisse ist der örtlichen Bauleitung auf dem darauf folgenden Baurapport zu übergeben.
Menge: 1,000 St

**2.7.2 Probefeld Profilausgleich, 1:3 geneigt**
Probefeld Verdichtungskontrolle; Profilausgleich auf ws. Deichböschung

Die Herstellung, Beprobung, Dokumentation und Beräumung der Probefelder ist in diese Position mit einzurechnen und werden nicht gesondert vergütet.

Es ist für die Profilausgleichsschicht auf der wasserseitigen Deichböschung ein Probefeld auf einer 1:3 geneigten Fläche herzustellen .

Probefeldgröße: 5,0 m x 20,0 m =100 m²

zu verdichtender Boden: gemischtkörnig bis bindig
drei Einbaulagen von 25 cm Dicke

Bereitstellung von 1  Walze (Schaffußmantel) die  Wahl der Walze richtet sich nach  Baugrundverhältnissen. Es ist die Walze zu wählen, welche planmäßig für die jeweiligen Erdarbeiten verwendet werden soll.
Bereitstellung eines Minibaggers
Bereitstellung von Personal zum Bedienen der Geräte
Bereitstellung eines Widerlagers (G> 7t) für die EÜ und KP
durchgängige Begleitung der Probefeldherstellung durch einen fachkundigen Baugrundgutachter (i.d.R. Eigenüberwacher) zur Begutachtung der Verdichtung
Verdichtungskontrolle mittels genormter Verfahren auf Oberkante Planum, Unterkante der Schicht nach jedem Walzübergang. Herstellen und Schließen der Probenlöcher mittels Minibagger nach jedem Walzübergang.

Einzurechnen sind bis zu 12 Walzübergänge pro Einbaulage sowie der Einsatz der Bodenfräse zur Homogenisierung des Bodens
Zu Walzen ist eine Fläche von insgesamt 100m²

Nach jedem Walzenübergang ist 2x der Verdichtungsgrad (incl. dazugehörigem Proctorversuch) bis in 0,25m Tiefe (bzw. in mit Kontrollprüfer und ÖBÜ abgestimmte Tiefe) zu ermitteln.

Die Dokumentation der Prüfergebnisse ist der örtlichen Bauleitung auf dem darauf folgenden Baurapport zu übergeben.
Menge: 1,000 St

**2.7.3 Probefeld Stützörper nichtbindig**
Probefeld Verdichtungskontrolle; Stützkörper nichtbindig

Die Herstellung, Beprobung, Dokumentation und Beräumung der Probefelder ist in diese Position mit einzurechnen und werden nicht gesondert vergütet.

Es ist für den Deichkörper ein Probefeld auf einer ebenen Fläche herzustellen .

Probefeldgröße: 5,0 m x 20,0 m =100 m²

zu verdichtender Boden: nichtbindig
vier Einbaulagen von 0,25...0,50 m Dicke

Bereitstellung von 1  Walze nach Wahl des AN (Glattmantel bzw. Schaffußmantel) die  Wahl der Walze richtet sich nach  Baugrundverhältnissen. Es ist die Walze zu wählen, welche planmäßig für die jeweiligen Erdarbeiten verwendet werden soll.
Bereitstellung eines Minibaggers
Bereitstellung von Personal zum Bedienen der Geräte
Bereitstellung eines Widerlagers (G> 7t) für die EÜ und KP
durchgängige Begleitung der Probefeldherstellung durch einen fachkundigen Baugrundgutachter (i.d.R. Eigenüberwacher) zur Begutachtung der Verdichtung
Verdichtungskontrolle mittels dynamischer Fallplatte auf Oberkante Planum, Unterkante der Schicht nach jedem Walzübergang. Herstellen und Schließen der Probenlöcher mittels Minibagger nach jedem Walzübergang.

Einzurechnen sind bis zu 12 Walzübergänge pro Probefeld
Es sind mindestens 2 unterschiedliche Schichtdicken zu walzen
Zu Walzen ist eine Fläche von insgesamt 100m²
Je Walzenübergang sind 2 dyn Fallplattenversuche zu machen
Alle 3 Walzenübergänge ist 1x der Verdichtungsgrad (incl. dazugehörigem Proctorversuch)  bis in 0,5m Tiefe (bzw. in mit Kontrollprüfer und ÖBÜ abgestimmte Tiefe) und der Ev2-Wert zu ermitteln.

Die Dokumentation der Prüfergebnisse ist der örtlichen Bauleitung auf dem darauf folgenden Baurapport zu übergeben.
Menge: 1,000 St

#### Titel 2.8 Wasserhaltung Entlastungsschlitzherstellung

*Hinweis: GESCHLOSSENE WASSERHALTUNG*
Bei den Leistungspositionen für das Betreiben sind die Kosten für Überwachung und Wartung mit einzurechnen.

Weiterhin sind alle Aufwendungen für die Aufrechterhaltung der Funktion in die Einheitspreise einzukalkulieren.

Bei den Leistungspositionen für das Vorhalten ist die Abrechnungsgrundlage die
Zeitspanne vom Tage der vereinbarten Betriebsbereitschaft bis zum Tage des Abbaus der Anlage nach Genehmigung durch den AG.

Der AN hat die Wasserhaltung auf der Grundlage seines Wasserhaltungskonzeptes zu kalkulieren. Alle für die Wasserhaltung relevanten Randbedingungen, wie Bautechnologie, Bauablauf, Baugrund, Wasserstände und geometrische Verhältnisse/ Abmessungen sind ebenfalls zu beachten.

**2.8.1 Wasserhaltungskonzept erstellen**
Wasserhaltungskonzept erstellen für die Baumaßnahme.
Erstellung eines Konzeptes einschl. der dazu erforderlichen
zeichnerischen Darstellungen für alle im Rahmen der
Baumaßnahme erforderlichen Wasserhaltungsmaßnahmen.
Das Konzept hat unter Zugrundelegung des vom AN
konzipierten Baubablaufs, seiner Bautechnologie sowie der
Baugrundverhältnisse, Wasserstände und geometrischen
Verhältnisse/ Abmessungen im wesentlichen folgende
Angaben zu enthalten:
- Bemessung der technischen Ausrüstung für die
Wasserhaltungsanlagen
- Festlegung der Standorte und Anordung der Pumpen,
Leitungen, etc.
- Angaben über die Dauer der Wasserhaltung
- Auflistung der aller Geräte und Betriebsmittel mit Angabe
der Parameter
- Beschreibung der Funktion der Wasserhaltungsanlagen
- Angabe von Förderhöhen und Gesamtdurchfluss
- Definition der Absenkziele
- Zeichnerische Darstellung der Wasserhaltung

Lieferung 2 Wochen vor Beginn des Aufbaus der
Wasserhaltung.

Lieferung der Unterlagen in 2- facher Ausfertigung auf
Weißpapier und 1- fach digital im pdf- Format zur Freigabe durch den Auftraggeber.
Menge: 1,000 Psch

**2.8.2 Geschlossene Wasserhaltung mit Spuelfiltern auf- und abbauen Boden fS+mS,u Absenkziel 2 m Ges'dufl.100 m3/h 50 Lanzen Lanzen DN 50 L.einbr.n.W.AN Tiefe n.Wahl AN Leitg. 20 m**
Wasserhaltungsanlage mit einer oder mehreren
Pumpstationen, mit Filterlanzen sowie Saug-
und Druckleitungen bis zum Vorfluter zum
Absenken des Grundwassers und zum schadlosen
Ableiten des gefoerderten Wassers nach Baubeschreibung und Lageplan betriebsbereit auf- und
nach Einsatz abbauen, einschliesslich Ziehen von
Filterlanzen und Verfuellen von Bohrhohlraeumen.
Vorhalten und Betreiben - einschliesslich Probebetrieb - werden gesondert verguetet.
Bodenart = Fein- u. Mittelsand, schluffig.
Absenkziel unter Bezugswasserstand ueber 1 bis 2 m.
Gesamtfoerderdurchfluss Wasser ueber 70 bis 100 m3/h.
Anzahl der Filterlanzen 26 bis 50 Stueck.
Filterlanzen DN 50.
Filterlanzen nach Wahl AN einbringen.
Angaben im Bieterangaben-Verzeichnis ueber
Einbringen der Filterlanzen '.Trockenbohrung 200 mm.............................'.
Einbringtiefe der Filterlanzen nach Wahl AN.
Angaben im Bieterangaben-Verzeichnis ueber
Einbringtiefe der Filterlanzen '..5,00 m...........................'.
Saugleitungslaenge ohne Kruemmer und Filterlanze
ueber 10 bis 20 m.
Menge: 1,000 Psch

**2.8.3 Wasserhaltung (geschlossen) vorhalten und betreiben Foerdermess.ges.**
Wasserhaltungsanlage betriebsbereit vorhalten und
betreiben (einschl. Probebetrieb).

Verguetet werden die erforderlichen Betriebstage. Der Einheitspreis gilt unabhaengig von ihrer Anzahl.

Foerderdurchflussmessungen werden gesondert verguetet.
Menge: 30,000 d

**2.8.4 Foerderdurchfl. Messung**
Messung und Berechnung der auf der Baustelle gefoerderten Wassermenge, Darstellung der Ergebnisse in Listen, Tabellen und Grafiken sowie Pruefung des Wassers auf Foerderung von Bodenteilchen waehrend der vereinbarten Zeit nach Plan ausfuehren.

Messgeraete auf- und abbauen sowie betriebsbereit vorhalten.

Messung und Berechnung fuer den Gesamtfoerderdurchfluss der Wasserhaltung.

Messung taeglich.
Messung mit Wasserzaehler.
Menge: 1,000 Psch

*Hinweis: OFFENE WASSERHALTUNG*

**2.8.5 Offene Wasserhaltungsanlage auf- und abbauen**
Offene Wasserhaltungsanlage auf- und abbauen.

Für stundenweise Wasserfreihaltungen der Baugruben.

Zeiten der Wasserfreihaltung werden gesondert vergütet.

In diese Position ist ein mehrmaliges Umsetzen der Anlage/
Pumpen in Abhängigkeit der Bautechnologie/ Baufortschritts
einzurechnen.
Menge: 1,000 Psch

**2.8.6 Wasserhaltung (offen) vorhalten und betreiben Foerdermess.ges.**
Wasserhaltungsanlage betriebsbereit vorhalten und
betreiben (einschl. Probebetrieb).

Verguetet werdendie erforderlichen Betriebstage. Der Einheitspreis gilt unabhaengig von ihrer Anzahl.

Foerderdurchflussmessungen werden gesondert verguetet.
Menge: 30,000 d

#### Titel 2.9 Erdarbeiten

*Hinweis: HINWEIS: Homogenbereiche nach DIN 18300 Erdarbeiten*
Für die Kalkulation der Erdarbeiten sind die Hinweise der Bau- und Leistungsbeschreibung sowie das Baugrundgutachten zu berücksichtigen.

Die Aushubböden können in Homogenbereiche  wie folgt zusammengefasst werden:

Homogenbereich O
Bodengruppe DIN 18196: OU,OT,OH
ortsübliche Bezeichnung: Oberboden
Wichte erdfeucht: 12-17 kN/m³
Wassergehalt:  i.M. 5...40%
undränierte Scherfestigkeit (OU,OT): 20-40 kN/m²
Lagerungsdichte (OH):  < 0,33
organische Anteile:  < 4% bis 20%
Bodenklasse DIN 18300: 1
Massenanteile Blöcke/Steine: < 5%

Homogenbereich B:
Bodengruppe DIN18196: SU-TA (Aufschüttung)
Korngrößenverteilung:  siehe Baugrund
Massenanteile Steine, Blöcke, große Blöcke: in den Bohrungen keine angetroffen
Dichte DIN 18125: 1,8 - 2,1 g/cm³
Wassergehalt:  i.M. 20...30%
Durchlässigkeitsbeiwert DIN 18130: kf-Wert 10-6...10-10, i.M. 5x10-8 m/s
Lagerungsdichte:  nicht zutreffend da bindiger Boden, für eingelagerte  schwach bindige bis nichtbindige Böden 0,35
organische Anteile:  < 5% bis 20% (Temporärgewässer)

Homogenbereich B1:
Bodengruppe DIN18196: SU-TA (gewachsener Boden)
Korngrößenverteilung:  siehe Baugrund
Massenanteile Steine, Blöcke, große Blöcke: in den Bohrungen keine angetroffen
Dichte DIN 18125: 1,8 - 2,1 g/cm³
Wassergehalt:  i.M. 20...30%
Durchlässigkeitsbeiwert DIN 18130: kf-Wert 10-6...10-10, i.M. 5x10-9 m/s
Lagerungsdichte:  nicht zutreffend da bindiger Boden, für eingelagerte  schwach bindige bis nichtbindige Böden 0,35
organische Anteile:  < 5% bis 20% (Temporärgewässer)

Homogenbereich R
Ortsübliche Bezeichnung | Gewachsener Fein-/ Mittelsand |
Korngrößenverteilung und Körnungsbänder | Siehe Baugrundgutachten |
Massenanteil Steine, Blöcke und große Blöcke | In den Bohrungen keine angetroffen, in größeren Tiefen aber möglich |
Dichte DIN 18125 | 1,7 - 1,9 g/cm³ |
Wassergehalt | 14,9 %...22 %  |
Durchlässigkeitsbeiwert DIN 18130 | kf-Wert: 1*10-6 bis 7*10-4 m/s |
Lagerungsdichte | mitteldicht |
Glühverlust | keine Angaben im Baugrundbericht |
Bodengruppe DIN 18196 | [SE], [SU], [SU*] |

**2.9.1 Oberboden lösen und zwischenlagern**
Oberboden (Homogenbereich O), bindig, mit Vegetationsdecke auf ebenen und geneigten Flächen lösen und für spätere Wiederverwendung auf Zwischenlager im Baustellenbereich fördern.
Unrat während der Arbeiten aussondern, aufnehmen, in Eigentum des AN übernehmen und von der Baustelle ent- fernen. Abtragsdicke i. M. 20 cm.
Transport bis 2000 m
Abgerechnet wird nach Abtragssollprofil.
Menge: 85000,000 m2

**2.9.2 wie vor, jedoch im Technologiestreifen**
Oberboden im Bereich des Technologiestreifens
beidseitig des Deiches i.M. 20 cm dick abtragen
und seitlich in Bodenrippe zwischenlagern.
Abtragsflächen: ebene/ geneigte Grünlandflächen
bzw. Acker
Abrechnung zum Nachweis.
Menge: 22150,000 m2

**2.9.3 gemischtkörnigen Boden ausbauen, transportieren, zwischenlagern**
gemischtkörnigen  Boden aus Deichkörper lösen, auf Lagerfläche des AG transportieren und in Halde einbauen.
Transport bis 2000 m
Boden Homogenbereich B wasserseitig
Boden Homogenbereich R landseitig
Abrechnung entsprechend Abtragssollprofil.
Menge: 13076,220 m3

**2.9.4 Kleingewässer Boden ausbauen, transportieren, zwischenlagern**
gemischtkörnigen  Boden aus Vorland lösen, auf Lagerfläche des AG transportieren und in Halde einbauen.
Transport bis 2000 m
Boden Homogenbereich B Deckschicht
Boden Homogenbereich R Untergrund
Abrechnung entsprechend Abtragssollprofil.
Menge: 3500,000 m3

**2.9.5 Boden Homogenbereich B1 abtragen Entlastungsschlitz**
bindigen Mineralboden, Homogenbereich B1 lösen, laden und auf Lager des AG fahren und in Halde einbauen.
Abtrag bereichsweise unter Grundwasserstand
Abtragstiefe bis auf die Sandschicht, kann gegenüber Regelprofil abweichen
Abtrag 1,5 m bis 3,25 m, i.M. 2,0 m
Transport bis 2 km
Abrechnung entsprechend Abtragssollprofil.
Menge: 15148,290 m3

**2.9.6 Deichböschung unter Dichtung verdichten**
anstehende Böschung / Krone des Restdeiches
vor dem lagenweisen Einbau des Profilausgleichsmaterial nach dem Oberboden und Mineralbodenabtrages mittels
Schaffußwalze verdichten.
Verdichtung 97% Dpr
mind. 8 Walzenübergänge
Das Planum ist vor der Überbauung durch
die ÖBÜ bzw. den Baugrundgutachter des
AG freizugeben.
Abrechnung nach Auftragssollprofil.
Menge: 28301,000 m2

**2.9.7 bindigen Boden einbauen, Profilausgleich**
Gelagerten bindigen Boden vom Zwischenlager des AG aufnehmen, zur Einbaustelle transportieren und entsprechend den Einbaubedingungen, Anlage 2 der Leistungsbeschreibung, lagenweise einbauen und verdichten.
Transport bis  2000 m
Abrechnung nach Auftragssollprofil.
Menge: 10000,000 m3

**2.9.8 bind. Boden (Dichtung) einbauen, verdichten**
Gelagerten bindigen Boden vom Zwischenlager des AG aufnehmen, zur Einbaustelle transportieren und
bindigen Boden Aueton (Dichtung) einbauen
bindigen Boden aus Abtrag lagenweise mit
einen optimalen Wassergehalt
einbauen und auf ≥ 97 % verdichten.
kf-Wert </= 1x10-8 m/s
Einbauparameter: siehe Anlage 2: Qualitätsparameter
Einbau auf geneigter Ebene 1 : n = 1 : 3
Abrechnung nach Auftragssollprofil
Transport bis 2000 m
Für den Einbau sind nur Schafffußwalzen zugelassen.
Menge: 200,000 m3

**2.9.9 gem./bind. Boden einbauen, verdichten, Dichtungsschutzschicht**
Gelagerten gemischtkörnige bindigen Boden vom Zwischenlager des AG aufnehmen, zur Einbaustelle transportieren und (Dichtungsschutzschicht) lagenweise  einbauen und verdichten.
Einbauparameter: siehe Anlage 2 (Qualitätsparameter)
Einbau auf geneigter Ebene 1 : n = 1 : 2,5..3,0
Transporte bis 2000 m
Abrechnung nach Auftragssollprofil
Menge: 150,000 m3

**2.9.10 wie Position zuvor, jedoch für Unterhaltungsberme**
Gelagerten gemischtkörnigen bindigen Boden vom Zwischenlager des AG aufnehmen, zur Einbaustelle transportieren und  für Unterhaltungsberme,
Einbau am wasserseitigen Deichfuß  einbauen und verdichten.
Einbauparameter: siehe Anlage 2 (Qualitätsparameter)

Transporte bis 2000 m
Menge: 2100,000 m3

**2.9.11 wie Position zuvor, jedoch für Deichüberfahrtsrampen**
Gelagerten gemischtkörnigen bindigen Boden vom Zwischenlager des AG aufnehmen, zur Einbaustelle transportieren und für wasserseitige Deichüberfahrtsrampen, Rampenneigung 1:10, Böschungen 1:3 einbauen und verdichten.
Einbauparameter: siehe Anlage 2 (Qualitätsparameter)
Abrechnung zum Nachweis
Menge: 300,000 m3

**2.9.12 nichtbindigen Boden liefern**
nichtbindigen Boden auf Bodenlager  des AG liefern
Boden SE, stetige Kornverteilungslinie
kf-Wert >/= 1x10-4 m/s
U-Wert >/= 2,5
optimaler Wassergehalt
Abgerechnet wird nach Auftragssollprofil.
Menge: 35020,000 m3

**2.9.13 nichtbindigen Boden vom Bodenlager antransportieren**
nichtbindigen Boden vom Bodenlager  aus Deponie, lösen, laden, transportieren und am Einbaubereich
abkippen.
Transportentfernung bis 2000 m
Boden SE-SU
Abgerechnet wird nach Auftragssollprofil.
Menge: 31000,000 m3

**2.9.14 nichtbindigen Boden in Deich einbauen, verdichten**
gelieferten nichtbindigen Boden einbauen
antransportierten Boden aufnehmen,
lagenweise in den Deichkörper landseitig
einbauen und verdichten auf ≥ 100 % DPr.
einschl. Planum und Quertransporte
Einbauparameter: siehe Anlage2 Qualitätsparameter
Es sind die Protokolle der Eigenüberwachung
bei der Bauleitung vorzulegen.
Abgerechnet wird nach Auftragssollprofil.
Menge: 29295,290 m3

**2.9.15 nichtbindigen Boden unter DVW einbauen**
nichtbindigen Boden zur Herstellung der Frostschutzschicht unter dem Deichverteidigungsweg
lagenweise einbauen, einschließlich
Quertransporte und Planie.
Verdichtung: 100 % DPr
Einbauparameter: siehe Anlage Qualitätsparameter
in Rampen, Überfahrten
Es sind die Protokolle der Eigenüberwachung
bei der Bauleitung vorzulegen.
Abgerechnet wird nach Auftragssollprofil.
Menge: 1704,710 m3

**2.9.16 nichtbindigen Boden in Entlastungsschlitz einbauen**
nichtbindigen Boden aus Bermenabtrag bzw. Lieferboden zur Verfüllung des Entlastungsschlitzes von Lagerplatz aus Halde lösen, laden, antransportieren und lagenweise einbauen und verdichten. Es sind die Protokolle der Eigenüberwachung bei der Bauleitung vorzulegen.
Verdichtung >/= 97% Dpr
Transport bis 2000 m
Abgerechnet wird nach Auftragssollprofil.
Menge: 15200,000 m3

**2.9.17 Böschungsfläche abtreppen**
Böschungsfläche vor dem Aufbringen der
neuen Erdstoffe entsprechend den Sollprofilen abtreppen.
Sohle der Abtreppung verdichten.
Gewonnenen Boden innerhalb der
Baustelle einbauen und verdichten.
Boden: gemischtkörnig bis stark bindig, Homogenbereich B
Menge: 1100,000 m3

**2.9.18 Oberboden andecken**
Oberboden andecken,
Im Baustellenbereich zwischengelagerten
Oberboden aufnehmen und auf ebenen und
geneigten Flächen des Deiches auftragen und
anpritschen, trittfest verdichten.
Entstehende Bodenverdichtungen sind laufend zu
beseitigen.
Auftragsdicke: 30 cm
Transport bis 100 m
Abrechnung entsprechend Auftragssollprofil.
Menge: 54476,060 m2

**2.9.19 wie vor, jedoch im Technologiestreifen**
seitlich zwischengelagerten Oberboden im Bereich
des  Deichschutz- und Technologiestreifens beidseitig des Deiches, 30 cm dick wieder andecken und mit einer
Feinplanie versehen.
Planumtoleranz: +/- 3 cm
Auftragsflächen: ebene/geneigte Grünland-/
Ackerflächen
Abrechnung zum Nachweis.
Menge: 22150,000 m2

**2.9.20 Oberboden-Sandgemisch herstellen und einbauen**
Oberboden-Sandgemisch herstellen und einbauen
Um einen Sickerwasseraufstau in der landseitigen Fahrberme zu verhindern, ist im Bereich der Deichböschung am ls.Deichfuß und auf den Entlastungsschlitzen
stark sandiger Oberboden ca. 30 cm dick
anzudecken und anzupritschen.
Mischungsverhältnis: ca. 30 % Mubo u.70 % Sand
Die Bodenlieferung und Herstellung des Oberboden-Sand-Gemisches sowie der Transport zum Einbauort ist
in diese Position mit einzurechnen.
Böschung 1: 3 geneigt
Transport bis 2000 m
Abrechnung zum Nachweis.
Menge: 6000,000 m3

#### Titel 2.10 Bodenlager

**2.10.1 Rekultivierung Zwischenlager**
Bodenverdichtung auf Zwischenlagerfläche beheben,
bis in eine Tiefe von 0,5 - 0,7 m mit Rodezahn od. glw. auflockern, Boden zerkleinern und Geländefläche plan herstellen (Egge o.glw.) seitlich auf Rippe lagernden Oberboden fördern und profilgemäß (Profiltoleranz +3 cm) auf Ebenen des Zwischen- lagers trittfest andecken, mit einem Feinplanum (+/-2cm)  (nicht vermeidbare, neu entstehende Bodenverdichtungen laufend beheben),
Dicke der Oberbodenandeckung 20 - 50 cm; i.M. 30 cm.
Abgerechnet wird zum Nachweis.
Menge: 10000,000 m2

**2.10.2 Bodenlager entwässern**
je nach Witterungslage und Baufortschritt mehrmaliges Anlegen von Entwässerungsgräben, Rinnen und Sickergruben bis 1,0 m tief zur Oberflächenentwässerung der Bodenlagerflächen, einschl. der Wiederverfüllung und Verdichtung auf 97% Dpr.

Diese Position ist zur Unterstützung der Ableitung von Tagwasser nach überdurchschnittlichen
Niederschlagsereignissen gedacht. Es ist davon auszugehen, dass auf einer Fläche von ca.
10.000 m² bis 100 m Entwässerungsgräben (0,50 m tief, Sohle 0,50 m breit Bö.Neigung 1:1)
neu herzustellen und 50 m Graben umzuverlegen sind. Die Vorflut erfolgt in bis zu 6
Sickergruben (LxHxT = 6 m x 2 m x 1 m), incl. Herstellung. Für das Leerpumpen der
Sickergruben sind bis zu 5 Tage einzukalkulieren. Das Ableiten des Wassers erfolgt
oberflächlich auf angrenzende Flächen außerhalb der Lagerfläche.
Die Gräben und Sickergruben sind über die gesamte Bauzeit zu unterhalten.
Menge: 1,000 Psch

**2.10.3 Überschüssigen Boden abfahren**
Überschüssigen Boden aus Abtrag bzw. Lieferung restlos von der Baustelle entfernen und einer Wiederverwendung nach Wahl des AN zuführen
Boden: Auetone, Schluffe und Sande
Abrechnung nach Aufmaß der Bodenhalden zum Nachweis.
Menge: 10500,000 m3

#### Titel 2.11 Straßenbauarbeiten Deich

**2.11.1 Planum für DVW herstellen und verdichten**
Planum für DVW auf der Berme und der Deichkrone  herstellen und verdichten.
Zulässige Abweichung von der Sollhöhe +/-2cm.
Ausführung zur Aufnahme des Oberbaues für den DVW mit Quergefälle von 3,0 % zur Landseite
Breite des Planums i. M. 5,0 m
Verdichtungsgrad Dpr  >/= 100 %,

Abrechnung Länge Weg in Achse * Breite
Menge: 11460,000 m2

**2.11.2 Wiedereinbau Fahrbahntragschicht aus Abtrag**
in Abstimmung mit AG wiederverwendbares RC Material vom Zwischenlager des AG aus Halde lösen, laden, bis 2000 m transportieren und als Fahrbahntragschicht einbauen
Einbaustärke bis 0,30 m, i.M. 0,20 m
Verdichtung 100% Dpr, Ev2 >/= 120 MN/m²
Abrechnung zum Nachweis
Menge: 3393,000 m3

**2.11.3 Schottertragschicht (B1) herstellen, kalkfrei, Dicke 25cm**
Schottertragschicht (B1), entspr. TL SoB-StB, kalkfrei, liefern, in DVW, auf vorbereitetem Planum einbauen und verdichten.

Einbau entsprechend ZTV SoB-StB
Planum auf ± 1 cm höhengerecht ausrichten.

Liefer- und Einbaubedingungen entsprechend Anlage 2a, Zeile 15b
Eigenüberwachungen der Einbauparameter gemäß Anlage 2b
Es sind die Protokolle der Eigenüberwachung bei der Bauleitung vorzulegen.
Materialkörnung: 0/45 mm (Anteil Brechkorn>/= 95%)
Schichtdicke = 25cm

incl. aller Lade- und Transportvorgänge

Abrechnung nach Auftragsprofilen

ZUSTANDSFESTSTELLUNG:
Die bereichsweise oder die komplette Fertigstellung ist dem AG mitzuteilen. Mit der Meldung, sind die Ergebnisse der Eigenüberwachung (Vermessung u. Geotechnik) zu übergeben. Den Kontrollprüfern des AG sind mindestens 3 Werktage für die Kontrollen im Feld u. Labor sowie 1 zusätzlicher Werktag für die Auswertung einzuräumen.
Bis zur Zustandsfeststellung und der dazugehörigen Dokumentation durch die ÖBÜ, dürfen die Oberkanten der ungebundenen Wegeaufbauten nicht mit dem gebundenen Wegebau (Asphalt u./o. Pflaster) überbaut werden.
Weitere Ausführung dazu, siehe auch in der Bau- und Leistungsbeschreibung)
Menge: 3050,000 m3

**2.11.4 Schottertragschicht (B1) herstellen, kalkfrei, Dicke 30cm**
Schottertragschicht (B1), entspr. TL SoB-StB, kalkfrei, liefern, in Straßenanschluss Kreisstraße unter Asphalttragdeckschicht, auf vorbereitetem Planum einbauen und verdichten.

Einbau entsprechend ZTV SoB-StB
Planum auf ± 1 cm höhengerecht ausrichten.

Liefer- und Einbaubedingungen entsprechend Anlage 2a, Zeile 15b
Eigenüberwachungen der Einbauparameter gemäß Anlage 2b
Es sind die Protokolle der Eigenüberwachung bei der Bauleitung vorzulegen.
Materialkörnung: 0/45 mm (Anteil Brechkorn>/= 95%)
Schichtdicke = 30 cm

incl. aller Lade- und Transportvorgänge

Abrechnung nach Auftragsprofilen

ZUSTANDSFESTSTELLUNG:
Die bereichsweise oder die komplette Fertigstellung ist dem AG mitzuteilen. Mit der Meldung, sind die Ergebnisse der Eigenüberwachung (Vermessung u. Geotechnik) zu übergeben. Den Kontrollprüfern des AG sind mindestens 3 Werktage für die Kontrollen im Feld u. Labor sowie 1 zusätzlicher Werktag für die Auswertung einzuräumen.
Bis zur Zustandsfeststellung und der dazugehörigen Dokumentation durch die ÖBÜ, dürfen die Oberkanten der ungebundenen Wegeaufbauten nicht mit dem gebundenen Wegebau (Asphalt u./o. Pflaster) überbaut werden.
Weitere Ausführung dazu, siehe auch in der Bau- und Leistungsbeschreibung)
Menge: 75,000 m3

**2.11.5 nichtbindigen Boden einbauen, Asphalttragdeckschicht**
nichtbindigen Boden einbauen
gelieferten Boden vom Zwischenlager des AG aus Deponie aufnehmen,  zur Herstellung der Frostschutzschicht unter der Tragschicht der Asphaltbefestigung
lagenweise einbauen, einschließlich
Quertransporte und Planie.
Verdichtung: 100 % DPr
Einbauparameter: siehe Anlage Qualitätsparameter
Einbaudicke 0,30 m
Transport bis 2 km
Es sind die Protokolle der Eigenüberwachung
bei der Bauleitung vorzulegen.
Abgerechnet wird nach Auftragssollprofil.
Menge: 75,000 m3

**2.11.6 Bettungsmaterial Splitt 0/5 einbauen**
Bettungsmaterial Splitt 0/5 aus geeigneten, güteüberwachten
Mineralstoffen entsprechend TL Gestein-StB 04/07 in einer
Kornzusammensetzung liefern, das einen Wasserdurchlässigkeitsbeiwert kf-Wert von >/= 5 x 10-5 m/s aufweist.

- Korngruppe d/D:  0/5
- 100% Brechkorn, Kategorie C 100/0 entspr. TL Gestein-StB
- Widerstand gegen Frost: Kategorie F1
- Schlagzertrümmerungswert </= 22; Kategorie SZ22 oder SZ18
- Geeignet für Einbau in Verkehrsflächen, Belastungsklasse Bk 0,3 ung 1,0.

Bettungsmaterial zwischen Betonpflaster und Fahrbahntragschicht einbauen
Einbau in ebenen und geneigten (Auffahrten) Flächen

Das Bettungsmaterial gleichmäßig gemischt und gleichmäßig
durchfeuchtet aufbringen und in ausreichender Dicke durch z.B.
Abziehen zwischen Lehren, mit einem Bettungshobel oder mittels eines Deckenfertigers gleichmäßig einbauen. Im verdichteten Zustand muss eine profilgerechte Bettungsdicke von 3 cm erreicht werden. Das Pflasterbett darf nach dem Abziehen weder befahren noch betreten werden.
Menge: 285,000 m3

**2.11.7 Betonpflaster, Vollstein, grau**
Betonpflasterstein nach DIN EN 1338 Typ KID  (Klasse K nur bei Diagonalen > 300 mm) liefern und verlegen
- verschiebesichernde Winkelsteine (mindestens die Randsteine)
- verschiebesichernde Verbindersteine zur seitlich anliegenden Mittelspur aus Rasensteinen oder Vollsteinen (Pflasterverband durch entspr. Lieferformation berücksichtigen)

Charakteristika: Vollstein, passend zu Rasenkammersteinen. Zur Befestigung der Fahrspuren des Deichverteidigungsweges
Steinmaße: L-Form 33 x 33 cm, Rechteck-Form 33x16,5 cm
Nenndicke 10cm
Farbe: Grau
Oberfläche: planmäßig eben, unbearbeitet (Standard)
Verband: 2x 1m breit, Verband durchgängig über die 3m breite Fahrbahn ausführen! Bei Verlegebreiten > 3m, z.B. in Aufweitungen, ist der Verand über die komplette Fläche auszuführen.

Einbaubeschreibung:
Die Betonpflastersteine sind auf ein 3 cm
(verdichteter Zustand) starkes Bettungsmaterial zu legen. Die Pflastersteine sind
gemäß den Angaben der Bauleitung nach
festgelegten Verlegemustern einzubauen.
Beim Verlegen ist die Fläche in erforderlichen Abständen auszurichten und auf
Einhaltung der Rastermaße und Fugenverläufe zu überprüfen. Ein Fugenabstand
von 3-5 mm nach DIN 18 318 ist einzuhalten.
Das Schließen der Fugen muss kontinuierlich mit dem Baufortschritt erfolgen.
Für die Fugenfüllung ist ein auf die Bettung abgestimmtes Material zu verwenden (incl. Lieferung).

Der abgekehrte Pflasterbelag ist mit einem geeigneten Flächenrüttler (175 kg bis 225 kg Betriebsgewicht) bis zur Standfestigkeit abzurütteln. Der Belag darf nur im trockenen Zustand unter Verwendung einer Platten-Gleit-Vorrichtung abgerüttelt werden. Nach dem Abrütteln sind die Fugen erneut zu schließen. Alle verwendeten Mineralstoffe müssen nach RG Min-StB güteüberwacht sein und der TL Gestein-StB 2004 entsprechen. Bei Verwendung unterschiedlicher Materialkombinationen für Fuge und Bettung muss auf deren Filterstabilität geachtet werden.

Oben beschriebene Betonpflastersteine gefertigt nach DIN EN 1338 gemäß der TL-Pflaster 2004 liefern, fachgerecht nach Verlegeplan und eingehender technischer Beschreibung einbauen. Die Verlegehinweise des Herstellers sind ebenso Vertragsgrundlage, wie die DIN 18 318 und die ZTV P - StB 2000. Die Produkte müssen vom Güteschutz (BGB) fremdüberwacht sein.

incl. Zuarbeiten oder Nassschneiden von Pflaster einschließlich Passstücken, z.B. an Kanten und Anschlüssen, für die Verlegung an Einbauten und Aussparungen.
Verschnitt ist einzukalkulieren

Aufmaß der gepflasterten Flächen zur Abrechnung
Menge: 7080,250 m2

**2.11.8 Betonpflaster, Rasenstein, grau**
Betonpflasterstein, Rasenstein  nach BDB-Richtlinie
-passend zum Vollstein
- verschiebesichernde Verbindersteine zur seitlich anliegenden Fahrspur aus Vollsteinen (Pflasterverband durch entspr. Liefernormation berücksichtigen)

Charakteristika: Rasenstein (Ökoflurstein) zur Befestigung des Deichverteidigungsweges zwischen den Fahrspuren (Mittelstreifen),
Steinmaße: L-Form 33 x 33 cm, Rechteck-Form 33x16,5 cm
Nenndicke 10cm

Farbe: Grau
Oberfläche: planmäßig eben, unbearbeitet (Standard)
Verband: 1m breit, als Mittelspur einer 3 m breiten Verlegung, Verband durchgängig über die 3m breite Fahrbahn ausführen!

Einbaubeschreibung:
Die Betonpflastersteine sind auf 3 cm (verdichteter Zustand) starkes Bettungsmaterial zu legen. Die Pflastersteine sind gemäß den Angaben der Bauleitung nach festgelegten Verlegemustern einzubauen. Beim Verlegen ist die Fläche in erforderlichen Abständen auszurichten und auf Einhaltung der Rastermaße und Fugenverläufe zu überprüfen. Ein Fugenabstand von etwa 30 mm ist in Anlehnung an die DIN 18 318 einzuhalten. Die Fugen und Hohlräume sind satt mit Oberboden- Sand- Gemisch  im Verhältnis 1:3 aufzufüllen (extra Position). Alle verwendeten Mineralstoffe müssen nach RG Min-StB güteüberwacht sein und der TL Gestein-StB 2004 entsprechen. Der abgekehrte Pflasterbelag ist mit einem geeigneten Flächenrüttler (175 kg bis 225 kg Betriebsgewicht) bis zur Standfestigkeit abzurütteln. Der Belag darf nur im trockenen Zustand unter Verwendung einer Platten-Gleit-Vorrichtung abgerüttelt werden. Nach dem Abrütteln sind die Fugen erneut zu schließen.

Oben beschriebene Betonpflastersteine gefertigt nach BDB-Richtlinie liefern, fachgerecht nach Verlegeplan und eingehender technischer Beschreibung einbauen. Die Verlegehinweise des Herstellers sind ebenso Vertragsgrundlage, wie die DIN 18 318 und die ZTV P - StB 2000. Die Produkte müssen vom Güteschutz (BGB) fremdüberwacht sein.

incl. Zuarbeiten oder Nassschneiden von Pflaster einschließlich Passstücken, z.B. an Kanten und Anschlüssen, für die Verlegung an Einbauten und Aussparungen.

Verschnitt ist einzukalkulieren

Aufmaß der gepflasterten Flächen zur Abrechnung
Menge: 1811,700 m2

**2.11.9 Betonpflasterkurvensätze**
Pflasterkurvensätze zum Anschluß der
geraden Pflasterflächen an Krümmungsbereiche sowie zum Herstellen von Kurven
liefern und wie zuvor bei dem Pflastervollstein beschrieben verlegen.
passend zu Voll- und Rasenkammerstein
Kurvensatz: 3°

Abrechnung zum Nachweis.
Menge: 200,000 St

**2.11.10 Verfüllung der Öffnungen der Rasensteine**
Verfüllung der Öffnungen der Rasensteine mit
Oberboden-Sand-Gemisch, Verhältnis 1:3
(0,012 m³/m² Platte) und Grasansaat
(0,4 m²/m² Platte) einschl. Herstellung und
Lieferung.
Abgerechnet wird nach m² verfülltem Ra-
senstein-Pflaster.
Nach dem Verfüllen ist das verschmutzte
Pflaster von Oberbodenresten zu säubern
(besenrein).
Menge: 1850,000 m2

**2.11.11 Schotterrasen**
Schotterrasen mit Mineralstoffen und Oberboden herstellen. Flächen vorbereiten.
Mineralstoffe liefern und profilgerecht in Bankette
einbauen, mit Oberboden verfüllen,
einrütteln und verdichten.
Tragfähigkeit Evd >/= 30 MN/m².
Einbau 3 cm unter Fahrbahnrand.
Mineralstoffe = Schottersplittgemisch aus
Naturstein 11/32 mm.
Dicke der verdichteten Schicht 30 cm.
Gelagerten Oberboden innerhalb der
Baustelle aufnehmen.
Oberfläche Schotterrasen mit 2 cm Oberboden abdecken
Saatgut 10 g/m2 einstreuen, anwalzen. Saatgutmischung
= Landschaftsrasen ohne Kräuter nach Regelsaatgutmischung RSM 7.1.
Menge: 1300,000 m3

**2.11.12 Granitkleinpflaster (5 x 5 x 5 cm) verlegen**
Kleinpflaster (Granit) 5 x 5 x 5 cm liefern und
in Beton C25/30 für entstehende nichtbefestigte Zwickel in der Fahrbahn und Fahrbahninnenverbreiterung verlegen. Die Fugen sind
mit Beton zu verfugen.
Schichtdicke: 20 cm
einschl. Materiallieferung und aller erforderlichen Nebenarbeiten.

Diese Arbeiten sind vorab mit der Bauleitung
abzustimmen.
Menge: 15,000 m2

**2.11.13 Natursteinpflaster (Granit 10 x 10 x 10 cm) verlegen**
Kleinpflaster (Granit) 10 x 1 0 x 10 cm liefern
und in Beton C25/30 für entstehende nichtbefestigte Zwickel in der Fahrbahn verlegen. Die
Fugen sind mit Beton zu verfugen.
Schichtdicke: 20 cm
einschl. Materiallieferung und aller erforderlichen Nebenarbeiten.
Diese Arbeiten sind vorab mit der Bauleitung
abzustimmen.
Abrechnung nach Aufmaß.
Menge: 20,000 m2

**2.11.14 Tiefbord mit beidseitiger Rückenstütze liefern, einbauen**
Bordstein aus Beton DIN EN 1340 liefern und mit beidseitiger Rückenstütze aus Beton C20/25 (liefern) gemäß Zeichnung  einbauen.
Bordsteinqualität: DT-DIN 483 TB 10x40
OK Stein muss höhengleich mit Fahrbahnoberkante abschließen.

Abrechnung nach lfdm gesetzten Bordstein.
Menge: 83,000 m

**2.11.15 Tiefbord liefern, einbauen**
Bordstein aus Beton DIN EN 1340 liefern und mit  Rückenstütze aus Beton C20/25 (liefern) gemäß Zeichnung im einbauen.
Bordsteinqualität: DT-DIN 483 TB 10x30
OK Stein muss höhengleich mit Fahrbahnoberkante abschließen.

Abrechnung nach lfdm gesetzten Bordstein.
Menge: 20,000 m

**2.11.16 Bitumen schneiden**
Vor Einbau des Asphaltes ist der vorh. Straßenasphalt (Bauanfang) am Rand bis 10 cm tief glatt abzuschneiden und ein sauberer Rand herzustellen.
Abgeschnittenen Asphalt lösen und restlos von der Baustelle entfernen und entsorgen.
Abrechnung in lfdm Schnitt zum Nachweis.
Menge: 18,600 lfdm

**2.11.17 Bitumenfugenband liefern und einbauen**
Bitumenfugenband aus polymervergütetem Straßenbitumen gemäß TL Fug-StB 01 einschl. Vorbereiten der Kante porenfüllenden Voranstrich (liefern) liefern und einbauen,
Abmaße: 35 x 10 mm
Abrechnung nach lfdm verlegtem Fugenband.
Menge: 18,600 lfdm

**2.11.18 Tragdeckschicht AC16TD, d=15 cm, Fahrbahn, liefern**
Bituminöse Tragdeckschicht liefern.
Tragdeckschicht  : AC 16 TD
Bereich  : neue Straße/Straßenanschluss
Einbaubreite  : lt. Lageplan, 3% Querneigung
seitliche Neigung  : 1:1
Einbaudicke  : 15 cm im verdicht. Zustand
Abrechnung nach m² befestigter Oberfläche.
Menge: 33,000 m3

**2.11.19 Tragdeckschicht AC 16 TD, d=15 cm, Fahrbahn, einbauen**
Bituminöse Tragdeckschicht im DVW mit Fertiger einbauen und verdichten. Die warme Oberfläche ist mit Brechsand 0/2 mm, 3kg/m², abzustreuen und mit geeignetem Gerät einzuwalzen.
Nicht gebundener Brechsand ist aufzunehmen und von der Baustelle zu entfernen.
Anschlußflächen, die mit dem Fertiger nicht erreicht werden, sind von Hand einzubauen und in den EP einzurechnen.
Tragdeckschicht  : AC 16 TD
Bereich  : Zufahrtsweg/Straßenanschlüsse
Einbaubreite  : lt. Lageplan, 1% Neigung vom Fahrbahnrand  weg
seitliche Neigung  : 1:1
Einbaudicke  : 15 cm im verdicht. Zustand

Einbautoleranzen (längs/quer) siehe ZTV-LW aktuelle Fassung
Schichtdickenkontrolle als Eigenüberwachung alle 100
lfd.m 1x mittels Tiefenlehre im Zuge des Einbaus
Abrechnung nach m² befestigter Oberfläche.
Eigenüberwachungsprüfungen entspr. ZTV Asphalt sind hier
einzurechnen.
Menge: 220,000 m2

**2.11.20 Randabdichtung PMB (A) herstellen**
Flankenfläche beider Ränder aller Asphaltschichten abdichten durch heiß aufzubringendes elastomermodifiziertes Heißbitumen, PMB (A).
Auftragsmenge nach Herstelleangaben für Ränder, mindestens jedoch 4kg/m2

Herstellung für alle Schichten in einem Arbeitsgang.
Dicke der abzudichtenden Asphaltbefestigung
über 7 bis 12 cm.

Vor der Randabdichtung sind alle ebenen und geneigten Flächen der Asphaltschichten von überstehendem Asphaltmischgut (Reste der Randprofilierung und -verdichtung o.ä.) zu befreien. Die abzudichtende Fläche muss eben, glatt und frei von losen Bestandteilen sein.

Produkt '.....'
Hersteller '........'
Menge: 50,000 m

**2.11.21 Belastungsfahrzeug als Gegengewicht**
Belastungsfahrzeug als Gegengewicht (z. B. ausreichend beladener LKW) bei Kontrollprüfungen bereitstellen,
für Plattendrückversuch nach DIN 18134 Abrechnung je
angefangene 1/2 Stunde
Menge: 8,000 h

#### Titel 2.12 Stahlkonstruktionen

**2.12.1 Deichsperre aus Stahlprofil für Krone 3,0 m**
Deichsperren entsprechend Zeichnung, bestehend
aus Hohlprofil 80 x 80 x 3,6 mm, DIN 59410,
RSt 37-2, (10,3 m) liefern, montieren und nach Angabe
der Bauleitung aufstellen, einschl. aller Nebenleistungen.
Die Stahlteile sind zu säubern und erhalten
einen Überzug durch Feuerverzinken
Schichtdicke : 70 µm
Menge: 1,000 St

**2.12.2 Deichsperre aus Stahlprofil für DVW 5,0 m**
Deichsperren entsprechend Zeichnung, bestehend
aus Hohlprofil 80 x 80 x 3,6 mm, DIN 59410,
RSt 37-2, (11,3 m) liefern, montieren und nach Angabe
der Bauleitung aufstellen, einschl. aller Nebenleistungen.
Die Stahlteile sind zu säubern und erhalten
einen Überzug durch Feuerverzinken
Schichtdicke : 70 µm
Menge: 1,000 St

**2.12.3 Rohrpfosten und Fundament liefern und einbauen**
Rohrpfosten und Fundament liefern und
einbauen.
Rohrpfosten Kopf wasserdicht verschlossen,
für Vehrkehrsschild  nach Angabe des AG
aufstellen einschl. der anfallenden Erdarbeiten. Umgebene Fläche entsprechend dem
früheren Zustand herstellen.
Pfostenlänge 2500 mm
Rohr aus Stahl, feuerverzinkt, Schichtdicke
min. 60 μm, Aussendurchmesser 60 mm,
Wanddicke 2,9 mm.
in Boden der BKL  3 bis 5 aufstellen.
Fundament aus Betonfertigteil C25/30
Breite 30/30 cm, Tiefe 80 cm, einbauen.
Überschüssiger Aushub geht in Eigentum
des AN über und wird beseitigt.
Menge: 2,000 St

**2.12.4 Hinweisschild nach Muster des AG liefern**
Hinweisschild  nach Muster des AG liefern,
einschl. korrosionsbeständigem Befestigungsmaterial; Schild aus Aluminium, 2 mm dick
Höhe 300 mm, Breite 500 mm
blau umrandet

Schrift in blau: Hochwasserschutzanlage
Schrift kleiner und in schwarz:
Jede Benutzung des Deiches ist verboten.
Betreten und Befahren des Weges mit
Fahrrädern ohne Motorkraft erlaubt.
darunter:
Logo des Landesbetriebes für Hochwasserschutz und Wasserwirtschaft, Sachsen-Anhalt.

Vor der Bestellung des Schildes sind hierzu
nochmal Abstimmungen mit der Bauleitung
durchzuführen.
Menge: 2,000 St

**2.12.5 Fundament für Erläuterungstafel**
Lieferung und Einbau von unbewehrtem Beton
C25/30 für das Fundament der Erläuterungstafel, incl. Schalung und erforderlicher Erdarbeiten.
Querschnitt: 40 x 40 cm
Tiefe  : 70 cm
Lage des Fundamentes nach Angaben des AG
Menge: 0,112 m3

**2.12.6 Rohrpfosten für Erläuterungstafel liefern, einbauen**
Rohrpfosten liefern und einbauen
Rohrpfosten Kopf wasserdicht verschlossen,
für Erläuterungstafel  nach Angabe des AG
aufstellen .
Pfostenlänge 2500 mm
Rohr aus Stahl, feuerverzinkt, Schichtdicke
min. 60 mym, Aussendurchmesser 60 mm,
Wanddicke 2,9 mm.
Herstellen des Rohrfundamentes wird extra vergütet.
Menge: 1,000 St

**2.12.7 Erläuterungstafel herstellen, liefern und montieren**
Erläuterungstafel herstellen, liefern und montieren

nach dem Corporate Design der Europäischen Kommission inkl. Aufhängevorrichtung an Trägerelement und aller notwendigen Befestigungsmittel  zur dauerhaften Anbringung im Außenbereich.

Die textlichen und bildlichen Vorgaben werden durch AG bereitgestellt.
Das Gestaltungslayout ist vor der Herstellung mit dem AG abzustimmen bzw. durch den AG freigeben zu lassen.

Größe: A5-Querformat
Material: Hochdruckschichtstoffplatte mit Melarminharzdeckschicht (HPL)
Stärke: 4 mm
Menge: 1,000 St

**2.12.8 Greifvogelstange herstellen Höhe 4 m**
Greifvogelstange aus buntgeschältem Nadelholz, Zopf
DU = 6 - 8 cm, liefern, einbauen.
Höhe über Gelände 4 m.
Fundament Beton C16/20 mit H-Anker für Holzpfosten
incl. Materiallieferung und erforderlicher Erdarbeiten
Menge: 5,000 St

#### Titel 2.13 Betonarbeiten

**2.13.1 Beton C25/30 für Fundamente d. Deichsperren**
Lieferung und Einbau von unbewehrtem Beton
C25/30 für die Fundamente der Deichsperren, incl. Schalung und erforderlicher Erdarbeiten.
Querschnitt: 40 x 40 cm
Tiefe  : 70 cm
Menge: 0,672 m3

#### Titel 2.14 Lohnstunden für Unterhaltung Baustraßen, Lagerplätze; Testfelder

*Hinweis: Hinweis zu den nachfolgenden Positionen:*
Die Lohnstunden werden für die Unterhaltung der Baustraßen und Lagerplätz sowie für die Herrichtung von Testfeldern für den Bodeneinbau benötigt. Sie gelangen u. U. nur zum Teil
oder überhaupt nicht zur Ausführung. Die
Leistungen müssen vor der Ausführung bei
der Bauleitung angezeigt und schriftlich durch
diese bestätigt werden. Ansprüche auf
entgangenen Gewinn bei Nichtausführung
und erhöhte Geschäftskostenerstattung
bestehen nicht.

**2.14.1 Stundenlohn Vorarbeiter**
Stundenlohn Vorarbeiter,
für evtl. vorkommende Arbeiten, die
nicht im Leistungsverzeichnis erfaßt
sind und gegen Nachweis zur Ausführung
kommen, werden verrechnet für:
Vorarbeiter
Menge: 15,000 h

**2.14.2 Stundenlohn Facharbeiter**
Stundenlohn Facharbeiter,
für evtl. vorkommende Arbeiten, die
nicht im Leistungsverzeichnis erfaßt
sind und gegen Nachweis zur Ausführung
kommen, werden verrechnet für:
Facharbeiter
Menge: 30,000 h

**2.14.3 Stundenlohn Helfer**
Stundenlohn Helfer,
für evtl. vorkommende Arbeiten, die
nicht im Leistungsverzeichnis erfaßt
sind und gegen Nachweis zur Ausführung
kommen, werden verrechnet für:
Helfer
Menge: 10,000 h

**2.14.4 Sondereinsatz eines Kettenbaggers**
Sondereinsatz eines Baggers, mittlere Größe
(Kettenbagger) auf Anforderung der Bauleitung
einschl. Vorhaltung, Betriebsstoffe, Baggerführer,
Betriebskosten und Unterhaltung.
Menge: 40,000 h

**2.14.5 Sondereinsatz eines Radbaggers**
Sondereinsatz eines Baggers, mittlere Größe
(Radbagger) auf Anforderung der Bauleitung
einschl. Vorhaltung, Betriebsstoffe, Baggerführer,
Betriebskosten und Unterhaltung.
Menge: 20,000 h

**2.14.6 Sondereinsatz eines LKW-Kippers bis 9,5 t**
Sondereinsatz eines LKW-Kippers bis 9,5 t
Nutzlast auf Anordnung der Bauleitung,
einschl. Betriebsstoffe und Fahrer, Vorhalten und Unterhaltung.
Menge: 10,000 h

**2.14.7 Sondereinsatz eines LKW-Kippers bis 20 t**
Sondereinsatz eines LKW-Kippers bis 20 t
Nutzlast auf Anordnung der Bauleitung,
einschl. Betriebsstoffe und Fahrer, Vorhalten und Unterhaltung.
Menge: 20,000 h

**2.14.8 Sondereinsatz eines LKW-Kippers über 20 t**
Sondereinsatz eines LKW-Kippers über 20 t
Nutzlast auf Anordnung der Bauleitung,
einschl. Betriebsstoffe und Fahrer, Vorhalten und Unterhaltung.
Menge: 30,000 h

**2.14.9 Sondereinsatz einer Planierraupe**
Sondereinsatz einer Planierraupe mittlerer
Größe auf Anordnung der Bauleitung einschl.
Vorhalten, Betriebsstoffe, Geräteführer,
Betriebskosten und Unterhaltung.
Menge: 40,000 h

**2.14.10 Sondereinsatz eines Radladers**
Sondereinsatz eines Radladers mittlerer
Größe auf Anordnung der Bauleitung, einschl.
Betriebsstoffe und Fahrer, Vorhaltung und
Unterhaltung.
Menge: 20,000 h
